# Tarifa BRASELI 2021

- Formato: FIEBDC-3/95
- Programa: Menfis 5.6.0e
- Fecha de los precios: 16/07/2019
- Divisa: XEU
- Código: BASEDEPR

## P TARIFA BRASELI 2021

### PS TARIFA BRASELI

#### PST TUBOS BRASELI

##### PST235 TUBO MULTICAPA PERT/AL/PERT BRASELI
Tubería multicapa BRASELI compuesta por polietileno resistente a la temperatura (PE-RT)/ aluminio(Al)/ polietileno resistente a la temperatura (PE-RT), fabricada según Norma UNE EN ISO 21003, marca de calidad AENOR, color blanco.

| Código | Ud | Descripción | Precio |
|---|---|---|---|
| 235001 | M | Tubo mult. PERT/AL/PERT 16x2.0 Braseli 100m (material) | 1.35 |
| 235025 | M | Tubo mult. PERT/AL/PERT 16x2.0 Braseli 200m (material) | 1.35 |
| 235129 | M | Tubo mult. PERT/AL/PERT 16x2.0 Braseli 500m (material) | 1.35 |
| 235002 | M | Tubo mult. PERT/AL/PERT 16x2.0 Braseli 4m (material) | 1.82 |
| 235003 | M | Tubo mult. PERT/AL/PERT 18x2.0 Braseli 100m (material) | 1.72 |
| 235004 | M | Tubo mult. PERT/AL/PERT 18x2.0 Braseli 4m (material) | 2.06 |
| 235005 | M | Tubo mult. PERT/AL/PERT 20x2.0 Braseli 100m (material) | 1.77 |
| 235006 | M | Tubo mult. PERT/AL/PERT 20x2.0 Braseli 4m (material) | 2.13 |
| 235007 | M | Tubo mult. PERT/AL/PERT 25x2.5 Braseli 50m (material) | 3.16 |
| 235008 | M | Tubo mult. PERT/AL/PERT 25x2.5 Braseli 4m (material) | 3.79 |
| 235325 | M | Tubo mult. PERT/AL/PERT 26x3.0 Braseli 50m (material) | 3.89 |
| 235023 | M | Tubo mult. PERT/AL/PERT 26x3.0 Braseli 4m (material) | 4.66 |
| 235009 | M | Tubo mult. PERT/AL/PERT 32x3.0 Braseli 50m (material) | 4.67 |
| 235010 | M | Tubo mult. PERT/AL/PERT 32x2.0 Braseli 100m (material) | 5.61 |
| 337002 | M | Tubo mult. PERT/AL/PERT 40X3.5 Braseli 5m (material) | 14.52 |
| 337003 | M | Tubo mult. PERT/AL/PERT 50X4.0 Braseli 5m (material) | 21.37 |
| 337004 | M | Tubo mult. PERT/AL/PERT 63X4.5 Braseli 5m (material) | 32.01 |

##### PST336 TUBO MULTICAPA AISLADO BRASELI
Tubería multicapa BRASELI compuesta por polietileno resistente a la temperatura (PE-RT)/ aluminio(Al)/ polietileno resistente a la temperatura (PE-RT), fabricada según Norma UNE EN ISO 21003, marca de calidad AENOR, preaislada. Espesor del aislamiento 6-9mm. Colores rojo o azul.

| Código | Ud | Descripción | Precio |
|---|---|---|---|
| 336005 | M | Tubo mult. aislado e6 16x2.0 Braseli rojo 50m (material) | 1.74 |
| 336006 | M | Tubo mult. aislado e6 16x2.0 Braseli azul 50m (material) | 1.74 |
| 336007 | M | Tubo mult. aislado e6 20x2.0 Braseli rojo 50m (material) | 2.76 |
| 336008 | M | Tubo mult. aislado e6 20x2.0 Braseli azul 50m (material) | 2.76 |
| 336009 | M | Tubo mult. aislado e9 25x2.5 Braseli rojo 25m (material) | 4.17 |
| 336010 | M | Tubo mult. aislado e9 25x2.5 Braseli azul 25m (material) | 4.17 |
| 336011 | M | Tubo mult. aislado e6 32x3.0 Braseli rojo 25m (material) | 5.61 |
| 336012 | M | Tubo mult. aislado e6 32x3.0 Braseli azul 25m (material) | 5.61 |

##### PST216 TUBO PE-Xb BRASELI
Tubería de polietileno reticulado PE-Xb BRASELI, fabricada según Norma UNE EN ISO 15875-2, marca de calidad AENOR.

| Código | Ud | Descripción | Precio |
|---|---|---|---|
| 216002 | M | Tubo PE-Xb 16x1.8 blanco Braseli 100m (material) | 1.05 |
| 216020 | M | Tubo PE-Xb 16x1.8 blanco Braseli 200m (material) | 1.05 |
| 216021 | M | Tubo PE-Xb 16x1.8 blanco Braseli 4m (material) | 1.05 |
| 216003 | M | Tubo PE-Xb 20x1.9 blanco Braseli 100m (material) | 1.4 |
| 216022 | M | Tubo PE-Xb 20x1.9 blanco Braseli 120m (material) | 1.4 |
| 216023 | M | Tubo PE-Xb 20x1.9 blanco Braseli 200m (material) | 1.4 |
| 216024 | M | Tubo PE-Xb 20x1.9 blanco Braseli 4m (material) | 1.4 |
| 216015 | M | Tubo PE-Xb 25x2.3 blanco Braseli 50m (material) | 2.13 |
| 216025 | M | Tubo PE-Xb 25x2.3 blanco Braseli 120m (material) | 2.13 |
| 216026 | M | Tubo PE-Xb 25x2.3 blanco Braseli 4m (material) | 2.13 |
| 216008 | M | Tubo PE-Xb 32x2.9 blanco Braseli 50m (material) | 3.44 |
| 216027 | M | Tubo PE-Xb 32x2.9 blanco Braseli 4m (material) | 3.44 |
| 216009 | M | Tubo PE-Xb 40x3.7 blanco Braseli 50m (material) | 5.82 |
| 216028 | M | Tubo PE-Xb 40x3.7 blanco Braseli 4m (material) | 5.82 |
| 216010 | M | Tubo PE-Xb 50x4.6 blanco Braseli 50m (material) | 9.08 |
| 216029 | M | Tubo PE-Xb 50x4.6 blanco Braseli 4m (material) | 9.08 |
| 216054 | M | Tubo PE-Xb 63x5.8 blanco Braseli 4m (material) | 14.41 |
| 216055 | M | Tubo PE-Xb 75x6.8 blanco Braseli 4m (material) | 20.03 |
| 216056 | M | Tubo PE-Xb 90x8.2 blanco Braseli 4m (material) | 28.78 |
| 216001 | M | Tubo PE-Xb 12x1.7 blanco Braseli 100m (material) | 0.79 |
| 216004 | M | Tubo PE-Xb 16x2.2 blanco Braseli 100m (material) | 1.37 |
| 216030 | M | Tubo PE-Xb 16x2.2 blanco Braseli 4m (material) | 1.37 |
| 216005 | M | Tubo PE-Xb 20x2.8 blanco Braseli 100m (material) | 2.05 |
| 216031 | M | Tubo PE-Xb 20x2.8 blanco Braseli 4m (material) | 2.05 |
| 216006 | M | Tubo PE-Xb 25x3.5 blanco Braseli 50m (material) | 3.17 |
| 216032 | M | Tubo PE-Xb 25x3.5 blanco Braseli 4m (material) | 3.17 |
| 216007 | M | Tubo PE-Xb 32x4.4 blanco Braseli 50m (material) | 5.09 |
| 216033 | M | Tubo PE-Xb 32x4.4 blanco Braseli 4m (material) | 5.09 |
| 216052 | M | Tubo PE-Xb 16x1.8 rojo Braseli 100m (material) | 1.15 |
| 216105 | M | Tubo PE-Xb 16x1.8 rojo Braseli 200m (material) | 1.15 |
| 216061 | M | Tubo PE-Xb 16x1.8 rojo Braseli 4m (material) | 1.15 |
| 216065 | M | Tubo PE-Xb 20x1.9 rojo Braseli 100m (material) | 1.54 |
| 216038 | M | Tubo PE-Xb 20x1.9 rojo Braseli 120m (material) | 1.54 |
| 216039 | M | Tubo PE-Xb 20x1.9 rojo Braseli 200m (material) | 1.54 |
| 216062 | M | Tubo PE-Xb 20x1.9 rojo Braseli 4m (material) | 1.54 |
| 216040 | M | Tubo PE-Xb 25x2.3 rojo Braseli 50m (material) | 2.35 |
| 216041 | M | Tubo PE-Xb 25x2.3 rojo Braseli 120m (material) | 2.35 |
| 216063 | M | Tubo PE-Xb 25x2.3 rojo Braseli 4m (material) | 2.35 |
| 216075 | M | Tubo PE-Xb 32x2.9 rojo Braseli 50m (material) | 3.79 |
| 216064 | M | Tubo PE-Xb 32x2.9 rojo Braseli 4m (material) | 3.79 |
| 216106 | M | Tubo PE-Xb 16x1.8 azul Braseli 100m (material) | 1.15 |
| 216107 | M | Tubo PE-Xb 16x1.8 azul Braseli 200m (material) | 1.15 |
| 216100 | M | Tubo PE-Xb 16x1.8 azul Braseli 4m (material) | 1.15 |
| 216108 | M | Tubo PE-Xb 20x1.9 azul Braseli 100m (material) | 1.54 |
| 216058 | M | Tubo PE-Xb 20x1.9 azul Braseli 120m (material) | 1.54 |
| 216070 | M | Tubo PE-Xb 20x1.9 azul Braseli 200m (material) | 1.54 |
| 216101 | M | Tubo PE-Xb 20x1.9 azul Braseli 4m (material) | 1.54 |
| 216077 | M | Tubo PE-Xb 25x2.3 azul Braseli 50m (material) | 2.35 |
| 216067 | M | Tubo PE-Xb 25x2.3 azul Braseli 120m (material) | 2.35 |
| 216102 | M | Tubo PE-Xb 25x2.3 azul Braseli 4m (material) | 2.35 |
| 216109 | M | Tubo PE-Xb 32x2.9 azul Braseli 50m (material) | 3.79 |
| 216110 | M | Tubo PE-Xb 32x2.9 azul Braseli 4m (material) | 3.79 |
| 216043 | M | Tubo PE-Xb 12x2.0 blanco Braseli 100m (material) | 0.88 |
| 216044 | M | Tubo PE-Xb 16x2.0 blanco Braseli 100m (material) | 1.23 |
| 216045 | M | Tubo PE-Xb 20x2.0 blanco Braseli 100m (material) | 1.58 |
| 216208 | M | Tubo PE-Xb 12x1.1 blanco Braseli 120m (material) | 0.52 |
| 216209 | M | Tubo PE-Xb 12x1.1 blanco Braseli 200m (material) | 0.52 |
| 216127 | M | Tubo PE-Xb 16x1.5 blanco Braseli 100m (material) | 0.93 |
| 216128 | M | Tubo PE-Xb 16x1.5 blanco Braseli 200m (material) | 0.93 |
| 216046 | M | Tubo PE-Xb 12x1.1 rojo Braseli 120m (material) | 0.58 |
| 216042 | M | Tubo PE-Xb 12x1.1 rojo Braseli 200m (material) | 0.58 |
| 216195 | M | Tubo PE-Xb 12x1.1 rojo Braseli 240m (material) | 0.58 |
| 216080 | M | Tubo PE-Xb 12x1.1 azul Braseli 120m (material) | 0.58 |
| 216057 | M | Tubo PE-Xb 12x1.1 azul Braseli 200m (material) | 0.58 |
| 216196 | M | Tubo PE-Xb 12x1.1 azul Braseli 240m (material) | 0.58 |
| 216073 | M | Tubo PE-Xb 16x1.5 rojo Braseli 100m (material) | 0.99 |
| 216036 | M | Tubo PE-Xb 16x1.5 rojo Braseli 200m (material) | 0.99 |
| 216187 | M | Tubo PE-Xb 16x1.5 azul Braseli 100m (material) | 0.99 |
| 216066 | M | Tubo PE-Xb 16x1.5 azul Braseli 200m (material) | 0.99 |

##### PST232 TUBO PE-Xb EVOH BRASELI
Tubería de polietileno reticulado PE-Xb BRASELI, con barrera antidifusión de oxígeno EVOH, fabricada según Norma UNE EN ISO 15875-2, marca de calidad AENOR, color blanco.

| Código | Ud | Descripción | Precio |
|---|---|---|---|
| 232070 | M | Tubo PE-Xb EVOH 12x1.1 blanco Braseli 120m (material) | 0.68 |
| 232071 | M | Tubo PE-Xb EVOH 12x1.1 blanco Braseli 200m (material) | 0.68 |
| 232044 | M | Tubo PE-Xb EVOH 16x1.5 blanco Braseli 120m (material) | 1.23 |
| 232046 | M | Tubo PE-Xb EVOH 16x1.5 blanco Braseli 400m (material) | 1.23 |
| 232047 | M | Tubo PE-Xb EVOH 16x1.5 blanco Braseli 500m (material) | 1.23 |
| 232045 | M | Tubo PE-Xb EVOH 16x1.5 blanco Braseli 200m (material) | 1.23 |
| 232002 | M | Tubo PE-Xb EVOH 16x1.8 blanco Braseli 120m (material) | 1.3 |
| 232003 | M | Tubo PE-Xb EVOH 16x1.8 blanco Braseli 200m (material) | 1.3 |
| 232014 | M | Tubo PE-Xb EVOH 16x1.8 blanco Braseli 400m (material) | 1.3 |
| 232009 | M | Tubo PE-Xb EVOH 16x1.8 blanco Braseli 500m (material) | 1.3 |
| 232004 | M | Tubo PE-Xb EVOH 20x1.9 blanco Braseli 120m (material) | 1.79 |
| 232005 | M | Tubo PE-Xb EVOH 20x1.9 blanco Braseli 200m (material) | 1.79 |

##### PST248 TUBO PE-RT EVOH BRASELI
Tubería de polietileno reticulado resistente a la temperatura PE-RT BRASELI, con barrera antidifusión de oxígeno EVOH, fabricada según Norma UNE EN ISO 22391-2, marca de calidad AENOR, color blanco.

| Código | Ud | Descripción | Precio |
|---|---|---|---|
| 248006 | M | Tubo PE-RT EVOH 16x1.8 blanco Braseli 200m (material) | 1.22 |
| 248007 | M | Tubo PE-RT EVOH 16x1.8 blanco Braseli 500m (material) | 1.22 |
| 248009 | M | Tubo PE-RT EVOH 20x1.9 blanco Braseli 120m (material) | 1.68 |
| 248010 | M | Tubo PE-RT EVOH 20x1.9 blanco Braseli 200m (material) | 1.68 |

##### PST241 TUBO PE-Xb ENVAINADO BRASELI
Tubería de polietileno reticulado PE-Xb BRASELI, fabricada según Norma UNE EN ISO 15875-2, color rojo o azul pre-envainado en tubo corrugado transparente de alta resistencia, marca de calidad AENOR.

| Código | Ud | Descripción | Precio |
|---|---|---|---|
| 241001 | M | Tubo PE-Xb envainado 12x1.1 rojo Braseli 100m (material) | 1.02 |
| 241002 | M | Tubo PE-Xb envainado 12x1.1 azul Braseli 100m (material) | 1.02 |
| 241009 | M | Tubo PE-Xb envainado 12x1.1 duo Braseli 50m (material) | 2.04 |
| 241003 | M | Tubo PE-Xb envainado 16x1.5 rojo Braseli 100m (material) | 1.74 |
| 241004 | M | Tubo PE-Xb envainado 16x1.5 azul Braseli 100m (material) | 1.74 |
| 241040 | M | Tubo PE-Xb envainado 16x1.5 duo Braseli 50m (material) | 3.48 |
| 241011 | M | Tubo PE-Xb envainado 16x1.8 rojo Braseli 100m (material) | 2.01 |
| 241012 | M | Tubo PE-Xb envainado 16x1.8 azul Braseli 100m (material) | 2.01 |
| 241010 | M | Tubo PE-Xb envainado 16x1.8 duo Braseli 50m (material) | 4.84 |
| 241005 | M | Tubo PE-Xb envainado 20x1.9 rojo Braseli 60m (material) | 2.64 |
| 241006 | M | Tubo PE-Xb envainado 20x1.9 azul Braseli 60m (material) | 2.64 |
| 241007 | M | Tubo PE-Xb envainado 25x2.3 rojo Braseli 60m (material) | 3.87 |
| 241008 | M | Tubo PE-Xb envainado 25x2.3 azul Braseli 60m (material) | 3.87 |

#### PSA ACCESORIOS BRASELI

##### PSA334 SISTEMA PRESSFITTING MULTICAPA GPF MULT
Accesorio de unión GPF MULT para tubería multicapa BRASELI compuesta por polietileno resistente a la temperatura (PE-RT)/ aluminio(Al)/ polietileno resistente a la temperatura (PE-RT), fabricado en latón con tratamiento anticorrosivo y de potabilidad, con casquillos de acero inoxidable y dos juntas tóricas, para máquina de prensado pressfitting con inserciones tipo U.

| Código | Ud | Descripción | Precio |
|---|---|---|---|
| 334001 | UD | Racor hembra 16(2.0)x1/2" GPF MULT Braseli (material) | 3.49 |
| 334002 | UD | Racor hembra 16(2.0)x3/4" GPF MULT Braseli (material) | 4.04 |
| 334212 | UD | Racor hembra 18(2.0)x1/2" GPF MULT Braseli (material) | 3.61 |
| 334003 | UD | Racor hembra 20(2.0)x1/2" GPF MULT Braseli (material) | 3.92 |
| 334004 | UD | Racor hembra 20(2.0)x3/4" GPF MULT Braseli (material) | 5.25 |
| 334005 | UD | Racor hembra 25(2.5)x3/4" GPF MULT Braseli (material) | 5.99 |
| 334006 | UD | Racor hembra 25(2.5)x1" GPF MULT Braseli (material) | 7.26 |
| 334007 | UD | Racor hembra 32(3.0)x1" GPF MULT Braseli (material) | 12.51 |
| 334008 | UD | Racor hembra 32(3.0)x1-1/4" GPF MULT Braseli (material) | 18.13 |
| 334009 | UD | Racor macho 16(2.0)x1/2" GPF MULT Braseli (material) | 3.24 |
| 334010 | UD | Racor macho 16(2.0)x3/4" GPF MULT Braseli (material) | 3.57 |
| 334210 | UD | Racor macho 18(2.0)x1/2" GPF MULT Braseli (material) | 3.51 |
| 334211 | UD | Racor macho 18(2.0)x3/4" GPF MULT Braseli (material) | 4.58 |
| 334011 | UD | Racor macho 20(2.0)x1/2" GPF MULT Braseli (material) | 3.42 |
| 334012 | UD | Racor macho 20(2.0)x3/4" GPF MULT Braseli (material) | 4.11 |
| 334013 | UD | Racor macho 25(2.5)x3/4" GPF MULT Braseli (material) | 6.24 |
| 334014 | UD | Racor macho 25(2.5)x1" GPF MULT Braseli (material) | 8.64 |
| 334016 | UD | Racor macho 32(3.0)x1" GPF MULT Braseli (material) | 11.23 |
| 334017 | UD | Racor macho 32(3.0)x1-1/4" GPF MULT Braseli (material) | 12.92 |
| 334018 | UD | Racor móvil 16(2.0)x1/2" GPF MULT Braseli (material) | 4.26 |
| 334191 | UD | Racor móvil 18(2.0)x1/2" GPF MULT Braseli (material) | 4.81 |
| 334019 | UD | Racor móvil 20(2.0)x1/2" GPF MULT Braseli (material) | 5.6 |
| 334020 | UD | Racor móvil 20(2.0)x3/4" GPF MULT Braseli (material) | 6.91 |
| 334021 | UD | Racor móvil 25(2.5)x3/4" GPF MULT Braseli (material) | 9.77 |
| 334022 | UD | Racor móvil 25(2.5)x1" GPF MULT Braseli (material) | 13.29 |
| 334023 | UD | Racor móvil 32(3.0)x1" GPF MULT Braseli (material) | 17.33 |
| 334025 | UD | Manguito unión 16(2.0) GPF MULT Braseli (material) | 2.95 |
| 334179 | UD | Manguito unión 18(2.0) GPF MULT Braseli (material) | 3.22 |
| 334026 | UD | Manguito unión 20(2.0) GPF MULT Braseli (material) | 3.55 |
| 334027 | UD | Manguito unión 25(2.5) GPF MULT Braseli (material) | 5.98 |
| 334028 | UD | Manguito unión 32(3.0) GPF MULT Braseli (material) | 10.24 |
| 334182 | UD | Manguito red.18(2.0)-16(2.0) GPF MULT Braseli (material) | 3.28 |
| 334029 | UD | Manguito red.20(2.0)-16(2.0) GPF MULT Braseli (material) | 3.25 |
| 334183 | UD | Manguito red.20(2.0)-18(2.0) GPF MULT Braseli (material) | 3.17 |
| 334030 | UD | Manguito red.25(2.5)-16(2.0) GPF MULT Braseli (material) | 5.25 |
| 334184 | UD | Manguito red.25(2.5)-18(2.0) GPF MULT Braseli (material) | 4.49 |
| 334031 | UD | Manguito red.25(2.5)-20(2.0) GPF MULT Braseli (material) | 5.58 |
| 334032 | UD | Manguito red.32(3.0)-20(2.0) GPF MULT Braseli (material) | 6.99 |
| 334033 | UD | Manguito red.32(3.0)-25(2.5) GPF MULT Braseli (material) | 8.21 |
| 334036 | UD | Codo igual 16(2.0) GPF MULT Braseli (material) | 3.22 |
| 334220 | UD | Codo igual 18(2.0) GPF MULT Braseli (material) | 4.15 |
| 334037 | UD | Codo igual 20(2.0) GPF MULT Braseli (material) | 4.23 |
| 334038 | UD | Codo igual 25(2.0) GPF MULT Braseli (material) | 6.83 |
| 334039 | UD | Codo igual 32(3.0) GPF MULT Braseli (material) | 12.19 |
| 334040 | UD | Codo hembra 16(2.0)x1/2" GPF MULT Braseli (material) | 3.79 |
| 334041 | UD | Codo hembra 16(2.0)x3/4" GPF MULT Braseli (material) | 5.08 |
| 334194 | UD | Codo hembra 18(2.0)x1/2" GPF MULT Braseli (material) | 4.11 |
| 334042 | UD | Codo hembra 20(2.0)x1/2" GPF MULT Braseli (material) | 4.5 |
| 334043 | UD | Codo hembra 20(2.0)x3/4" GPF MULT Braseli (material) | 6.42 |
| 334044 | UD | Codo hembra 25(2.5)x3/4" GPF MULT Braseli (material) | 7.17 |
| 334045 | UD | Codo hembra 25(2.5)x1" GPF MULT Braseli (material) | 8.45 |
| 334047 | UD | Codo hembra 32(3.0)x1" GPF MULT Braseli (material) | 13.14 |
| 334048 | UD | Codo macho 16(2.0)x1/2" GPF MULT Braseli (material) | 4.15 |
| 334049 | UD | Codo macho 16(2.0)x3/4" GPF MULT Braseli (material) | 4.76 |
| 334195 | UD | Codo macho 18(2.0)x1/2" GPF MULT Braseli (material) | 5.02 |
| 334050 | UD | Codo macho 20(2.0)x1/2" GPF MULT Braseli (material) | 5.6 |
| 334051 | UD | Codo macho 20(2.0)x3/4" GPF MULT Braseli (material) | 5.64 |
| 334052 | UD | Codo macho 25(2.5)x3/4" GPF MULT Braseli (material) | 7.69 |
| 334053 | UD | Codo macho 25(2.5)x1" GPF MULT Braseli (material) | 8.32 |
| 334055 | UD | Codo macho 32(3.0)x1" GPF MULT Braseli (material) | 11.79 |
| 334060 | UD | Codo placa 16(2.0)x1/2" GPF MULT Braseli (material) | 5.6 |
| 334196 | UD | Codo placa 18(2.0)x1/2" GPF MULT Braseli (material) | 6 |
| 334061 | UD | Codo placa 20(2.0)x1/2" GPF MULT Braseli (material) | 6.34 |
| 334070 | UD | Te igual 16(2.0) GPF MULT Braseli (material) | 5.03 |
| 334197 | UD | Te igual 18(2.0) GPF MULT Braseli (material) | 5.52 |
| 334071 | UD | Te igual 20(2.0) GPF MULT Braseli (material) | 6.36 |
| 334072 | UD | Te igual 25(2.5) GPF MULT Braseli (material) | 10.97 |
| 334073 | UD | Te igual 32(3.0) GPF MULT Braseli (material) | 18.33 |
| 334200 | UD | Te red.16(2.0)-18(2.0)-16(2.0)GPFMULT Braseli (material) | 6.99 |
| 334074 | UD | Te red.16(2.0)-20(2.0)-16(2.0)GPFMULT Braseli (material) | 6.19 |
| 334201 | UD | Te red.18(2.0)-16(2.0)-18(2.0)GPFMULT Braseli (material) | 7.04 |
| 334202 | UD | Te red.18(2.0)-20(2.0)-18(2.0)GPFMULT Braseli (material) | 6.72 |
| 334203 | UD | Te red.18(2.0)-25(2.5)-18(2.0)GPFMULT Braseli (material) | 9.23 |
| 334076 | UD | Te red.20(2.0)-16(2.0)-16(2.0)GPFMULT Braseli (material) | 6.19 |
| 334077 | UD | Te red.20(2.0)-16(2.0)-20(2.0)GPFMULT Braseli (material) | 6.7 |
| 334204 | UD | Te red.20(2.0)-18(2.0)-20(2.0)GPFMULT Braseli (material) | 6.73 |
| 334078 | UD | Te red.20(2.0)-20(2.0)-16(2.0)GPFMULT Braseli (material) | 6.7 |
| 334079 | UD | Te red.20(2.0)-25(2.5)-20(2.0)GPFMULT Braseli (material) | 10.45 |
| 334080 | UD | Te red.25(2.5)-16(2.0)-16(2.0)GPFMULT Braseli (material) | 10.32 |
| 334081 | UD | Te red.25(2.5)-16(2.0)-20(2.0)GPFMULT Braseli (material) | 9.89 |
| 334082 | UD | Te red.25(2.5)-16(2.0)-25(2.5)GPFMULT Braseli (material) | 11.03 |
| 334205 | UD | Te red.25(2.5)-18(2.0)-25(2.5)GPFMULT Braseli (material) | 10.45 |
| 334083 | UD | Te red.25(2.5)-20(2.0)-16(2.0)GPFMULT Braseli (material) | 9.89 |
| 334084 | UD | Te red.25(2.5)-20(2.0)-20(2.0)GPFMULT Braseli (material) | 10.45 |
| 334085 | UD | Te red.25(2.5)-20(2.0)-25(2.5)GPFMULT Braseli (material) | 11.11 |
| 334086 | UD | Te red.25(2.5)-25(2.5)-16(2.0)GPFMULT Braseli (material) | 10.4 |
| 334087 | UD | Te red.25(2.5)-25(2.5)-20(2.0)GPFMULT Braseli (material) | 10.56 |
| 334088 | UD | Te red.25(2.5)-32(3.0)-25(2.5)GPFMULT Braseli (material) | 16.9 |
| 334206 | UD | Te red.32(3.0)-18(2.0)-32(3.0)GPFMULT Braseli (material) | 12.64 |
| 334089 | UD | Te red.32(3.0)-20(2.0)-25(2.5)GPFMULT Braseli (material) | 16.02 |
| 334090 | UD | Te red.32(3.0)-20(2.0)-32(3.0)GPFMULT Braseli (material) | 16.16 |
| 334091 | UD | Te red.32(3.0)-25(2.5)-25(2.5)GPFMULT Braseli (material) | 16.9 |
| 334092 | UD | Te red.32(3.0)-25(2.5)-32(3.0)GPFMULT Braseli (material) | 16.98 |
| 334093 | UD | Te red.32(3.0)-32(3.0)-25(2.5)GPFMULT Braseli (material) | 16.98 |
| 334094 | UD | Te hembra 16(2.0)-1/2" GPF MULT Braseli (material) | 5.91 |
| 334207 | UD | Te hembra 18(2.0)-1/2" GPF MULT Braseli (material) | 6.34 |
| 334095 | UD | Te hembra 20(2.0)-1/2" GPF MULT Braseli (material) | 6.43 |
| 334097 | UD | Te hembra 25(2.5)-3/4" GPF MULT Braseli (material) | 12.61 |
| 334098 | UD | Te hembra 32(3.0)-1" GPF MULT Braseli (material) | 16.01 |
| 334099 | UD | Te macho 16(2.0)-1/2" GPF MULT Braseli (material) | 7.06 |
| 334100 | UD | Te macho 20(2.0)-1/2" GPF MULT Braseli (material) | 8.03 |
| 334101 | UD | Te macho 25(2.5)-1/2" GPF MULT Braseli (material) | 12.05 |
| 334102 | UD | Te macho 25(2.5)-3/4" GPF MULT Braseli (material) | 13.56 |
| 334113 | UD | Llave pistón p. redondo 16 multicapa Braseli (material) | 15.8 |
| 334114 | UD | Llave pistón p. redondo 20 multicapa Braseli (material) | 16.4 |
| 334115 | UD | Llave pistón p. redondo 25 multicapa Braseli (material) | 20.5 |
| 334116 | UD | Llave pistón p. redondo 32 multicapa Braseli (material) | 30.81 |
| 334117 | UD | Llave pistón r. oculta 16 multicapa Braseli (material) | 15.28 |
| 334118 | UD | Llave pistón r. oculta 20 multicapa Braseli (material) | 15.88 |
| 334119 | UD | Llave pistón r. oculta 25 multicapa Braseli (material) | 19.98 |
| 334120 | UD | Llave pistón r. oculta 32 multicapa Braseli (material) | 30.29 |
| 334172 | UD | Llave pistón r.o. U compact 16 mult. Braseli (material) | 24.5 |
| 334173 | UD | Llave pistón r.o. U compact 20 mult. Braseli (material) | 25.67 |
| 334174 | UD | Llave pistón r.o. U compact 25 mult. Braseli (material) | 27.64 |
| 314344 | UD | Base fijación Braseli (material) | 2.49 |
| 340062 | UD | Llave esfera 16 multicapa-pex Braseli (material) | 11.51 |
| 340063 | UD | Llave esfera 20 multicapa-pex Braseli (material) | 13.48 |
| 340064 | UD | Llave esfera 25 multicapa-pex Braseli (material) | 19.59 |
| 340068 | UD | Mando redondo llave multicapa-pex Braseli (material) | 9.88 |
| 340069 | UD | Mando maneta llave multicapa-pex Braseli (material) | 7.71 |
| 340070 | UD | Mando reg. oculta llave multicapa-pex Braseli (material) | 9.35 |
| 334250 | UD | Racor hembra 40(3.5)x1-1/4" GPF MULT Braseli (material) | 23.74 |
| 334251 | UD | Racor hembra 50(4.0)x1-1/2" GPF MULT Braseli (material) | 33.44 |
| 334252 | UD | Racor macho 40(3.5)x1-1/4" GPF MULT Braseli (material) | 23.85 |
| 334253 | UD | Racor macho 50(4.0)x1-1/2" GPF MULT Braseli (material) | 37.02 |
| 334254 | UD | Racor macho 63(4.5)x2" GPF MULT Braseli (material) | 53.85 |
| 334241 | UD | Manguito unión 40(3.5) GPF MULT Braseli (material) | 23.65 |
| 334242 | UD | Manguito unión 50(4.0) GPF MULT Braseli (material) | 36.62 |
| 334243 | UD | Manguito unión 63(4.5) GPF MULT Braseli (material) | 70.87 |
| 334244 | UD | Codo igual 40(3.5) GPF MULT Braseli (material) | 28.17 |
| 334245 | UD | Codo igual 50(4.0) GPF MULT Braseli (material) | 46.25 |
| 334246 | UD | Codo igual 63(4,5) GPF MULT Braseli (material) | 92.11 |
| 334247 | UD | Te igual 40(3.5) GPF MULT Braseli (material) | 38.71 |
| 334248 | UD | Te igual 50(4.0) GPF MULT Braseli (material) | 73.8 |
| 334249 | UD | Te igual 63(4.5) GPF MULT Braseli (material) | 125.58 |
| 334256 | UD | Racor hembra 26(3.0)x3/4" GPF MULT Braseli (material) | 6.11 |
| 334257 | UD | Racor hembra 26(3.0)x1" GPF MULT Braseli (material) | 7.41 |
| 334258 | UD | Racor macho 26(3.0)x3/4" GPF MULT Braseli (material) | 6.36 |
| 334259 | UD | Racor macho 26(3.0)x1" GPF MULT Braseli (material) | 8.81 |
| 334260 | UD | Racor móvil 26(3.0)x3/4" GPF MULT Braseli (material) | 9.96 |
| 334261 | UD | Racor móvil 26(3.0)x1" GPF MULT Braseli (material) | 13.55 |
| 334262 | UD | Manguito unión 26(3.0) GPF MULT Braseli (material) | 6.09 |
| 334264 | UD | Manguito red.26(3.0)-20(2.0) GPF MULT Braseli (material) | 5.69 |
| 334263 | UD | Manguito red.26(3.0)-16(2.0) GPF MULT Braseli (material) | 5.35 |
| 334265 | UD | Manguito red.32(3.0)-26(3.0) GPF MULT Braseli (material) | 8.37 |
| 334266 | UD | Codo igual 26(3.0) GPF MULT Braseli (material) | 6.96 |
| 334267 | UD | Codo hembra 26(3.0)x3/4" GPF MULT Brasel (material) | 7.31 |
| 334268 | UD | Codo hembra 26(3.0)x1" GPF MULT Braseli (material) | 8.61 |

##### PSA332 SISTEMA PRESSFITTING PE-X GPF PRESS
Accesorio de unión GPF PRESS para tubería de polietileno reticulado PE-Xb BRASELI, fabricado en latón, con casquillos de acero inoxidable, para máquina de prensado pressfitting con inserciones tipo RF, según Norma UNE EN ISO 15875.

| Código | Ud | Descripción | Precio |
|---|---|---|---|
| 332001 | UD | Racor hembra 16(1.8)x1/2" GPF PRESS Braseli (material) | 2.41 |
| 332002 | UD | Racor hembra 20(1.9)x1/2" GPF PRESS Braseli (material) | 2.73 |
| 332003 | UD | Racor hembra 20(1.9)x3/4" GPF PRESS Braseli (material) | 3.67 |
| 332004 | UD | Racor hembra 25(2.3)x3/4" GPF PRESS Braseli (material) | 5 |
| 332005 | UD | Racor hembra 25(2.3)x1" GPF PRESS Braseli (material) | 7.48 |
| 332132 | UD | Racor hembra 32(2.9)x1" GPF PRESS Braseli (material) | 10.36 |
| 332006 | UD | Racor macho 16(1.8)x1/2" GPF PRESS Braseli (material) | 2.35 |
| 332027 | UD | Racor macho 16(1.8)x3/4" GPF PRESS Braseli (material) | 3.66 |
| 332007 | UD | Racor macho 20(1.9)x1/2" GPF PRESS Braseli (material) | 2.65 |
| 332008 | UD | Racor macho 20(1.9)x3/4" GPF PRESS Braseli (material) | 3.75 |
| 332009 | UD | Racor macho 25(2.3)x3/4" GPF PRESS Braseli (material) | 5.09 |
| 332010 | UD | Racor macho 25(2.3)x1" GPF PRESS Braseli (material) | 7.6 |
| 332011 | UD | Racor macho 32(2.9)x1" GPF PRESS Braseli (material) | 10.5 |
| 332131 | UD | Racor macho 32(2.9)x1-1/4" GPF PRESS Braseli (material) | 13.65 |
| 332012 | UD | Racor móvil 16(1.8)x1/2" GPF PRESS Braseli (material) | 2.42 |
| 332013 | UD | Racor móvil 20(1.9)x1/2" GPF PRESS Braseli (material) | 2.77 |
| 332014 | UD | Racor móvil 20(1.9)x3/4" GPF PRESS Braseli (material) | 3.7 |
| 332015 | UD | Racor móvil 25(2.3)x3/4" GPF PRESS Braseli (material) | 5.04 |
| 332016 | UD | Racor móvil 25(2.3)x1" GPF PRESS Braseli (material) | 7.5 |
| 332017 | UD | Racor móvil 32(2.9)x1" GPF PRESS Braseli (material) | 10.79 |
| 332134 | UD | Racor móvil 32(2.9)x1-1/4" GPF PRESS Braseli (material) | 14.21 |
| 332018 | UD | Manguito unión 16(1.8) GPF PRESS Braseli (material) | 2.24 |
| 332019 | UD | Manguito unión 20(1.9) GPF PRESS Braseli (material) | 2.75 |
| 332020 | UD | Manguito unión 25(2.3) GPF PRESS Braseli (material) | 6.05 |
| 332021 | UD | Manguito unión 32(2.9) GPF PRESS Braseli (material) | 9.65 |
| 332022 | UD | Manguito red.20(1.9)-16(1.8) GPFPRESS Braseli (material) | 3.36 |
| 332023 | UD | Manguito red.25(2.3)-16(1.8) GPFPRESS Braseli (material) | 5.37 |
| 332024 | UD | Manguito red.25(2.3)-20(1.9) GPFPRESS Braseli (material) | 5.68 |
| 332025 | UD | Manguito red.32(2.9)-25(2.3) GPFPRESS Braseli (material) | 8.13 |
| 332026 | UD | Adapt. pex 16(1.8)-Cu12/15 GPF PRESS Braseli (material) | 3.87 |
| 332028 | UD | Adapt. pex 20(1.9)-Cu15/18 GPF PRESS Braseli (material) | 4.6 |
| 332029 | UD | Codo igual 16(1.8) GPF PRESS Braseli (material) | 3.36 |
| 332030 | UD | Codo igual 20(1.9) GPF PRESS Braseli (material) | 3.66 |
| 332031 | UD | Codo igual 25(2.3) GPF PRESS Braseli (material) | 6.87 |
| 332032 | UD | Codo igual 32(2.9) GPF PRESS Braseli (material) | 12.71 |
| 332033 | UD | Codo hembra 16(1.8)x1/2" GPF PRESS Braseli (material) | 3.36 |
| 332034 | UD | Codo hembra 20(1.9)x1/2" GPF PRESS Braseli (material) | 3.85 |
| 332035 | UD | Codo hembra 20(1.9)x3/4" GPF PRESS Braseli (material) | 6.97 |
| 332036 | UD | Codo hembra 25(2.3)x3/4" GPF PRESS Braseli (material) | 7.84 |
| 332037 | UD | Codo hembra 32(2.9)x1" GPF PRESS Braseli (material) | 13.23 |
| 332038 | UD | Codo macho 16(1.8)x1/2" GPF PRESS Braseli (material) | 4.47 |
| 332039 | UD | Codo macho 20(1.9)x1/2" GPF PRESS Braseli (material) | 4.67 |
| 332040 | UD | Codo macho 25(2.3)x3/4" GPF PRESS Braseli (material) | 8.27 |
| 332041 | UD | Codo placa 16(1.8)x1/2" GPF PRESS Braseli (material) | 4.64 |
| 332042 | UD | Codo placa 20(1.9)x1/2" GPF PRESS Braseli (material) | 4.87 |
| 332136 | UD | Codo placa 20(1.9)x3/4" GPF PRESS Braseli (material) | 9.16 |
| 332043 | UD | Codo placa 25(2.3)x3/4" GPF PRESS Braseli (material) | 10.91 |
| 332045 | UD | Codo placa 20(1.9)x1/2" L GPF PRESS Braseli (material) | 5.89 |
| 332046 | UD | Codo móvil 16(1.8)x1/2" GPF PRESS Braseli (material) | 7.99 |
| 332047 | UD | Codo móvil 20(1.9)x1/2" GPF PRESS Braseli (material) | 9.03 |
| 332048 | UD | Codo móvil 20(1.9)x3/4" GPF PRESS Braseli (material) | 11.82 |
| 332049 | UD | Codo móvil 25(2.3)x3/4" GPF PRESS Braseli (material) | 13.3 |
| 332050 | UD | Codo pex 16(1.8)-Cu12/15 GPF PRESS Braseli (material) | 5.88 |
| 332051 | UD | Codo pex 20(1.9)-Cu18 GPF PRESS Braseli (material) | 6.99 |
| 332052 | UD | Codo extraíble 16(1.8)x1/2" GPF PRESS Braseli (material) | 8.67 |
| 332053 | UD | Codo extraíble 20(1.9)x1/2" GPF PRESS Braseli (material) | 8.76 |
| 332054 | UD | Te igual 16(1.8) GPF PRESS Braseli (material) | 4.67 |
| 332055 | UD | Te igual 20(1.9) GPF PRESS Braseli (material) | 6.55 |
| 332056 | UD | Te igual 25(2.3) GPF PRESS Braseli (material) | 11.97 |
| 332057 | UD | Te igual 32(2.9) GPF PRESS Braseli (material) | 19.73 |
| 332058 | UD | Te red16(1.8)-20(1.9)-16(1.8)GPFPRESS Braseli (material) | 6.57 |
| 332059 | UD | Te red16(1.8)-25(2.3)-16(1.8)GPFPRESS Braseli (material) | 9.32 |
| 332060 | UD | Te red20(1.9)-16(1.8)-16(1.8)GPFPRESS Braseli (material) | 6.57 |
| 332061 | UD | Te red20(1.9)-16(1.8)-20(1.9)GPFPRESS Braseli (material) | 6.63 |
| 332062 | UD | Te red20(1.9)-20(1.9)-16(1.8)GPFPRESS Braseli (material) | 6.63 |
| 332063 | UD | Te red20(1.9)-25(2.3)-20(1.9)GPFPRESS Braseli (material) | 10.94 |
| 332064 | UD | Te red25(2.3)-16(1.8)-16(1.8)GPFPRESS Braseli (material) | 10.48 |
| 332065 | UD | Te red25(2.3)-16(1.8)-20(1.9)GPFPRESS Braseli (material) | 10.82 |
| 332066 | UD | Te red25(2.3)-16(1.8)-25(2.3)GPFPRESS Braseli (material) | 10.94 |
| 332067 | UD | Te red25(2.3)-20(1.9)-16(1.8)GPFPRESS Braseli (material) | 10.82 |
| 332068 | UD | Te red25(2.3)-20(1.9)-20(1.9)GPFPRESS Braseli (material) | 10.94 |
| 332069 | UD | Te red25(2.3)-20(1.9)-25(2.3)GPFPRESS Braseli (material) | 10.96 |
| 332070 | UD | Te red25(2.3)-25(2.3)-16(1.8)GPFPRESS Braseli (material) | 10.94 |
| 332071 | UD | Te red25(2.3)-25(2.3)-20(1.9)GPFPRESS Braseli (material) | 10.96 |
| 332072 | UD | Te red25(2.3)-32(2.9)-25(2.3)GPFPRESS Braseli (material) | 18.54 |
| 332073 | UD | Te red32(2.9)-25(2.3)-25(2.3)GPFPRESS Braseli (material) | 18.54 |
| 332074 | UD | Te red32(2.9)-25(2.3)-32(2.9)GPFPRESS Braseli (material) | 18.65 |
| 332138 | UD | Te red32(2.9)-32(2.9)-25(2.3)GPFPRESS Braseli (material) | 18.65 |
| 332075 | UD | Te hembra 16(1.8)-1/2" GPF PRESS Braseli (material) | 6.04 |
| 332076 | UD | Te hembra 20(1.9)-1/2" GPF PRESS Braseli (material) | 6.33 |
| 332139 | UD | Te hembra 25(2.9)-1/2" GPF PRESS Braseli (material) | 10.26 |
| 332078 | UD | Te hembra 32(2.9)-1" GPF PRESS Braseli (material) | 16.97 |
| 332079 | UD | Te macho 16(1.8)-1/2" GPF PRESS Braseli (material) | 6.26 |
| 332080 | UD | Te macho 20(1.9)-1/2" GPF PRESS Braseli (material) | 6.83 |
| 332081 | UD | Te macho 25(2.3)-1/2" GPF PRESS Braseli (material) | 12.83 |
| 332082 | UD | Te macho 25(2.3)-3/4" GPF PRESS Braseli (material) | 14.56 |
| 332096 | UD | Cruz 20(1.9)-16(1.8)-20(1.9)-16(1.8) GPFPRESS (material) | 11.17 |
| 332093 | UD | Cruz 20(1.9)-20(1.9)-16(1.8)-16(1.8) GPFPRESS (material) | 11.17 |
| 332144 | UD | Cruz 20(1.9)-20(1.9)-20(1.9)-20(1.9) GPFPRESS (material) | 12.22 |
| 332097 | UD | Cruz 25(2.3)-16(1.8)-20(1.9)-16(1.8) GPFPRESS (material) | 11.86 |
| 332094 | UD | Cruz 25(2.3)-20(1.9)-16(1.8)-16(1.8) GPFPRESS (material) | 11.87 |
| 332095 | UD | Cruz 25(2.3)-20(1.9)-20(1.9)-20(1.9) GPFPRESS (material) | 12.38 |
| 332142 | UD | Distrib. 25(2.3)/20(1.9)-3x16(1.8) GPF PRESS (material) | 22.08 |
| 332143 | UD | Distrib. 20(1.9)/20(1.9)-3x16(1.8) GPF PRESS (material) | 21.33 |
| 332087 | UD | Llave pistón p. redondo 16 p. pex Braseli (material) | 16.75 |
| 332088 | UD | Llave pistón p. redondo 20 p. pex Braseli (material) | 17.38 |
| 332089 | UD | Llave pistón p. redondo 25 p. pex Braseli (material) | 21.73 |
| 332149 | UD | Llave pistón p. redondo 32 p. pex Braseli (material) | 32.66 |
| 332090 | UD | Llave pistón r. oculta 16 p. pex Braseli (material) | 16.2 |
| 332091 | UD | Llave pistón r. oculta 20 p. pex Braseli (material) | 16.83 |
| 332092 | UD | Llave pistón r. oculta 25 p. pex Braseli (material) | 21.18 |
| 332150 | UD | Llave pistón r. oculta 32 p. pex Braseli (material) | 32.11 |
| 332158 | UD | Llave pistón r.o. Ucompacta 16 p.pex Braseli (material) | 28.47 |
| 332159 | UD | Llave pistón r.o. Ucompacta 20 p.pex Braseli (material) | 26.8 |
| 332160 | UD | Llave pistón r.o. Ucompacta 25 p.pex Braseli (material) | 34.3 |
| 314344 | UD | Base fijación Braseli | 2.49 |
| 340062 | UD | Llave esfera 16 multicapa-pex Braseli | 11.51 |
| 340063 | UD | Llave esfera 20 multicapa-pex Braseli | 13.48 |
| 340064 | UD | Llave esfera 25 multicapa-pex Braseli | 19.59 |
| 340068 | UD | Mando redondo llave multicapa-pex Braseli | 9.88 |
| 340069 | UD | Mando maneta llave multicapa-pex Braseli | 7.71 |
| 340070 | UD | Mando reg. oculta llave multicapa-pex Braseli | 9.35 |

##### PSA314 SISTEMA CASQUILLO DESLIZANTE PE-X GPF AXIAL
Accesorio de unión GPF AXIAL para tubería de polietileno reticulado PE-Xb BRASELI, fabricado en latón, con casquillos de latón, para prensa de casquillo deslizante, según Norma UNE EN ISO 15875, marca de calidad AENOR.

| Código | Ud | Descripción | Precio |
|---|---|---|---|
| 314256 | UD | Racor hembra 16(1.8)x1/2" GPF AXIAL Braseli (material) | 2.51 |
| 314257 | UD | Racor hembra 20(1.9)x1/2" GPF AXIAL Braseli (material) | 2.82 |
| 314258 | UD | Racor hembra 20(1.9)x3/4" GPF AXIAL. Braseli (material) | 3.76 |
| 314259 | UD | Racor hembra 25(2.3)x3/4" GPF AXIAL Braseli (material) | 5.15 |
| 314260 | UD | Racor hembra 32(2.9)x1" GPF AXIAL Braseli (material) | 11.22 |
| 314356 | UD | Racor hembra 40(3.7)x1-1/4" GPF AXIAL Braseli (material) | 19.45 |
| 314357 | UD | Racor hembra 50(4.6)x1-1/2" GPF AXIAL Braseli (material) | 26.99 |
| 314262 | UD | Racor macho 16(1.8)x1/2" GPF AXIAL Braseli (material) | 2.04 |
| 314263 | UD | Racor macho 20(1.9)x1/2" GPF AXIAL Braseli (material) | 2.27 |
| 314264 | UD | Racor macho 20(1.9)x3/4" GPF AXIAL Braseli (material) | 3.68 |
| 314265 | UD | Racor macho 25(2.3)x3/4" GPF AXIAL Braseli (material) | 5.04 |
| 314266 | UD | Racor macho 25(2.3)x1" GPF AXIAL Braseli (material) | 8.44 |
| 314267 | UD | Racor macho 32(2.9)x1" GPF AXIAL Braseli (material) | 10.15 |
| 314358 | UD | Racor macho 32(2.9)x1-1/4" GPF AXIAL Braseli (material) | 11.65 |
| 314359 | UD | Racor macho 40(3.7)x1-1/4" GPF AXIAL Braseli (material) | 17.25 |
| 314360 | UD | Racor macho 50(4.6)x1-1/2" GPF AXIAL Braseli (material) | 23.24 |
| 314269 | UD | Racor móvil 16(1.8)x1/2" GPF AXIAL Braseli (material) | 2.03 |
| 314270 | UD | Racor móvil 20(1.9)x1/2" GPF AXIAL Braseli (material) | 2.13 |
| 314271 | UD | Racor móvil 20(1.9)x3/4" GPF AXIAL Braseli (material) | 2.97 |
| 314272 | UD | Racor móvil 25(2.3)x3/4" GPF AXIAL Braseli (material) | 3.84 |
| 314273 | UD | Racor móvil 25(2.3)x1" GPF AXIAL Braseli (material) | 6.25 |
| 314274 | UD | Racor móvil 32(2.9)x1" GPF AXIAL Braseli (material) | 11.65 |
| 314361 | UD | Racor móvil 32(2.9)x1-1/4" GPF AXIAL Braseli (material) | 14.74 |
| 314362 | UD | Racor móvil 40(3.7)x1-1/4" GPF AXIAL Braseli (material) | 19.23 |
| 314363 | UD | Racor móvil 50(4.6)x1-1/2" GPF AXIAL Braseli (material) | 26.17 |
| 314276 | UD | Manguito unión 16(1.8) GPF AXIAL Braseli (material) | 2.46 |
| 314278 | UD | Manguito unión 20(1.9) GPF AXIAL Braseli (material) | 3.07 |
| 314279 | UD | Manguito unión 25(2.3) GPF AXIAL Braseli (material) | 6.53 |
| 314281 | UD | Manguito unión 32(2.9) GPF AXIAL Braseli (material) | 10.73 |
| 314365 | UD | Manguito unión 40(3.7) GPF AXIAL Braseli (material) | 20.62 |
| 314366 | UD | Manguito unión 50(4.6) GPF AXIAL Braseli (material) | 30.71 |
| 314277 | UD | Manguito red.20(1.9)-16(1.8) GPFAXIAL Braseli (material) | 3.74 |
| 314364 | UD | Manguito red.25(2.3)-16(1.8) GPFAXIAL Braseli (material) | 6.09 |
| 314280 | UD | Manguito red.25(2.3)-20(1.9) GPFAXIAL Braseli (material) | 5.77 |
| 314282 | UD | Manguito red.32(2.9)-25(2.3) GPFAXIAL Braseli (material) | 9.03 |
| 314367 | UD | Adapt. pex 16(1.8)-Cu12 GPF AXIAL Braseli (material) | 2.73 |
| 314401 | UD | Adapt. pex 16(1.8)-Cu12/15 GPF AXIAL Braseli (material) | 3.03 |
| 314505 | UD | Adapt. pex 16(1.8)-Cu15 GPF AXIAL Braseli (material) | 3.2 |
| 314402 | UD | Adapt. pex 20(1.9)-Cu15/18 GPF AXIAL Braseli (material) | 3.42 |
| 314532 | UD | Adapt. pex 25(2.3)-Cu22 GPF AXIAL Braseli (material) | 6.11 |
| 314563 | UD | Adapt. pex 32(2.9)-Cu22 GPF AXIAL Braseli (material) | 8.04 |
| 314283 | UD | Codo igual 16(1.8) GPF AXIAL Braseli (material) | 3.63 |
| 314284 | UD | Codo igual 20(1.9) GPF AXIAL Braseli (material) | 3.94 |
| 314285 | UD | Codo igual 25(2.3) GPF AXIAL Braseli (material) | 7.51 |
| 314286 | UD | Codo igual 32(2.9) GPF AXIAL Braseli (material) | 13.24 |
| 314372 | UD | Codo hembra 16(1.8)x1/2" GPF AXIAL Braseli (material) | 3.37 |
| 314373 | UD | Codo hembra 20(1.9)x1/2" GPF AXIAL Braseli (material) | 3.54 |
| 314374 | UD | Codo hembra 25(2.3)x3/4" GPF AXIAL Braseli (material) | 8.26 |
| 314403 | UD | Codo hembra 32(2.9)x1" GPF AXIAL Braseli (material) | 12.71 |
| 314375 | UD | Codo macho 16(1.8)x1/2" GPF AXIAL Braseli (material) | 4.27 |
| 314376 | UD | Codo macho 20(1.9)x1/2" GPF AXIAL Braseli (material) | 4.38 |
| 314377 | UD | Codo macho 25(2.3)x3/4" GPF AXIAL Braseli (material) | 7.69 |
| 314299 | UD | Codo placa 16(1.8)x1/2" GPF AXIAL Braseli (material) | 4.8 |
| 314300 | UD | Codo placa 20(1.9)x1/2" GPF AXIAL Braseli (material) | 5.1 |
| 314378 | UD | Codo placa 25(2.3)x3/4" GPF AXIAL Braseli (material) | 10.12 |
| 314379 | UD | Codo placa 16(1.8)x1/2" L GPF AXIAL Braseli (material) | 5.23 |
| 314380 | UD | Codo placa 20(1.9)x1/2" L GPF AXIAL Braseli (material) | 5.55 |
| 314381 | UD | Codo móvil 16(1.8)x1/2" GPF AXIAL Braseli (material) | 8.16 |
| 314382 | UD | Codo móvil 20(1.9)x1/2" GPF AXIAL Braseli (material) | 8.8 |
| 314383 | UD | Codo móvil 25(2.3)x3/4" GPF AXIAL Braseli (material) | 13.04 |
| 314384 | UD | Codo móvil 32(2.9)x1" GPF AXIAL Braseli (material) | 16.45 |
| 314410 | UD | Codo pex 16(1.8)-Cu12 GPF AXIAL Braseli (material) | 4.02 |
| 314386 | UD | Codo pex 16(1.8)-Cu15 GPF AXIAL Braseli (material) | 4.02 |
| 314388 | UD | Codo pex 20(1.9)-Cu15 GPF AXIAL Braseli (material) | 4.17 |
| 314411 | UD | Codo extraíble 16(1.8)x1/2" GPF AXIAL Braseli (material) | 8.23 |
| 314412 | UD | Codo extraíble 20(1.9)x1/2" GPF AXIAL Braseli (material) | 8.44 |
| 314307 | UD | Te igual 16(1.8) GPF AXIAL Braseli (material) | 4.73 |
| 314308 | UD | Te igual 20(1.9) GPF AXIAL Braseli (material) | 5.43 |
| 314309 | UD | Te igual 25(2.3) GPF AXIAL Braseli (material) | 11.7 |
| 314310 | UD | Te igual 32(2.9) GPF AXIAL Braseli (material) | 19.3 |
| 314326 | UD | Te red16(1.8)-20(1.9)-16(1.8)GPFAXIAL Braseli (material) | 7.21 |
| 314327 | UD | Te red16(1.8)-25(2.3)-16(1.8)GPFAXIAL Braseli (material) | 11.2 |
| 314312 | UD | Te red20(1.9)-16(1.8)-16(1.8)GPFAXIAL Braseli (material) | 6.73 |
| 314313 | UD | Te red20(1.9)-16(1.8)-20(1.9)GPFAXIAL Braseli (material) | 6.73 |
| 314314 | UD | Te red20(1.9)-20(1.9)-16(1.8)GPFAXIAL Braseli (material) | 6 |
| 314315 | UD | Te red20(1.9)-25(2.3)-20(1.9)GPFAXIAL Braseli (material) | 12.32 |
| 314317 | UD | Te red25(2.3)-16(1.8)-16(1.8)GPFAXIAL Braseli (material) | 11.09 |
| 314318 | UD | Te red25(2.3)-16(1.8)-20(1.9)GPFAXIAL Braseli (material) | 11.29 |
| 314319 | UD | Te red25(2.3)-16(1.8)-25(2.3)GPFAXIAL Braseli (material) | 11.88 |
| 314320 | UD | Te red25(2.3)-20(1.9)-16(1.8)GPFAXIAL Braseli (material) | 11.29 |
| 314321 | UD | Te red25(2.3)-20(1.9)-20(1.9)GPFAXIAL Braseli (material) | 11.2 |
| 314322 | UD | Te red25(2.3)-20(1.9)-25(2.3)GPFAXIAL Braseli (material) | 11.93 |
| 314394 | UD | Te red25(2.3)-25(2.3)-16(1.8)GPFAXIAL Braseli (material) | 11.88 |
| 314323 | UD | Te red25(2.3)-25(2.3)-20(1.9)GPFAXIAL Braseli (material) | 13.11 |
| 314324 | UD | Te red25(2.3)-32(2.9)-25(2.3)GPFAXIAL Braseli (material) | 19.04 |
| 314395 | UD | Te red32(2.9)-20(1.9)-20(1.9)GPFAXIAL Braseli (material) | 18.37 |
| 314337 | UD | Te red32(2.9)-20(1.9)-32(2.9)GPFAXIAL Braseli (material) | 20.98 |
| 314332 | UD | Te red32(2.9)-25(2.3)-25(2.3)GPFAXIAL Braseli (material) | 19.04 |
| 314334 | UD | Te red32(2.9)-25(2.3)-32(2.9)GPFAXIAL Braseli (material) | 20.73 |
| 314333 | UD | Te red32(2.9)-32(2.9)-25(2.3)GPFAXIAL Braseli (material) | 20.78 |
| 314301 | UD | Te hembra 16(1.8)-1/2" GPF AXIAL Braseli (material) | 5.88 |
| 314302 | UD | Te hembra 20(1.9)-1/2" GPF AXIAL Braseli (material) | 6.52 |
| 314448 | UD | Te hembra 25(2.3)-1/2" GPF AXIAL Braseli (material) | 11.75 |
| 314390 | UD | Te hembra 25(2.3)-3/4" GPF AXIAL Braseli (material) | 16.03 |
| 314391 | UD | Te hembra 32(2.9)-3/4" GPF AXIAL Braseli (material) | 17.1 |
| 314303 | UD | Te macho 16(1.8)-1/2" GPF AXIAL Braseli (material) | 5.67 |
| 314304 | UD | Te macho 20(1.9)-1/2" GPF AXIAL Braseli (material) | 6.09 |
| 314413 | UD | Te macho 25(2.3)-1/2" GPF AXIAL Braseli (material) | 9.29 |
| 314305 | UD | Te macho 25(2.3)-3/4" GPF AXIAL Braseli (material) | 10.09 |
| 314393 | UD | Te macho 32(2.9)-3/4" GPF AXIAL Braseli (material) | 16.56 |
| 314306 | UD | Te macho 32(2.9)-1" GPF AXIAL Braseli (material) | 16.88 |
| 314623 | UD | Codo a radiador 16(1.8)-Cu15 GPFAXIAL Braseli (material) | 7.09 |
| 314643 | UD | Codo a radiador 20(1.9)-Cu18 GPFAXIAL Braseli (material) | 7.13 |
| 314404 | UD | Distrib.25(2.3)/20(1.9)-3x16(1.8) GPF AXIAL (material) | 14.38 |
| 314405 | UD | Distrib.20(1.9)/20(1.9)-3x16(1.8) GPF AXIAL (material) | 14.24 |
| 314406 | UD | Distrib.25(2.3)/20(1.9)-2x16(1.8) GPF AXIAL (material) | 13.53 |
| 314407 | UD | Distrib.20(1.9)/20(1.9)-2x16(1.8) GPF AXIAL (material) | 12.37 |
| 314432 | UD | Llave pistón p. redondo 16 axial Braseli (material) | 16.6 |
| 314433 | UD | Llave pistón p. redondo 20 axial Braseli (material) | 17.23 |
| 314434 | UD | Llave pistón p. redondo 25 axial Braseli (material) | 21.54 |
| 314435 | UD | Llave pistón r. oculta 16 axial Braseli (material) | 16.05 |
| 314436 | UD | Llave pistón r. oculta 20 axial Braseli (material) | 16.68 |
| 314437 | UD | Llave pistón r. oculta 25 axial Braseli (material) | 20.99 |
| 314340 | UD | Casquillo 16 GPF AXIAL Braseli (material) | 0.8 |
| 314341 | UD | Casquillo 20 GPF AXIAL Braseli (material) | 1.04 |
| 314342 | UD | Casquillo 25 GPF AXIAL Braseli (material) | 1.71 |
| 314343 | UD | Casquillo 32 GPF AXIAL Braseli (material) | 2.9 |
| 314408 | UD | Casquillo 40 GPF AXIAL Braseli (material) | 7.78 |
| 314409 | UD | Casquillo 50 GPF AXIAL Braseli (material) | 11.62 |
| 314344 | UD | Base fijación Braseli | 2.49 |
| 314449 | UD | Llave esfera 16(1.8) axial Braseli (material) | 12.11 |
| 314455 | UD | Llave esfera 20(1.9) axial Braseli (material) | 13.62 |
| 314456 | UD | Llave esfera 25(2.3) axial Braseli (material) | 17.01 |
| 332116 | UD | Mando redondo llave esfera axial Braseli (material) | 5.49 |
| 332120 | UD | Mando maneta llave esfera axial Braseli (material) | 5.39 |
| 332117 | UD | Mando r. oculta llave esfera axial Braseli (material) | 4.95 |

##### PSA340 SISTEMA PRESSFITTING PE-X/MULTICAPA GPF PPSU
Accesorio de unión GPF PPSU para tubería de polietileno reticulado PE-Xb BRASELI y para tubería multicapa BRASELI compuesta por polietileno resistente a la temperatura (PE-RT)/ aluminio(Al)/ polietileno resistente a la temperatura (PE-RT) fabricado en latón y PPSU, con casquillos de acero inoxidable, para prensa de pressfitting con mordazas tipo U, según Norma UNE EN ISO 15875 y Norma UNE EN ISO 21003, marca de calidad AENOR.

| Código | Ud | Descripción | Precio |
|---|---|---|---|
| 340001 | UD | Racor hembra 16(1.8-2.0)x1/2" GPFPPSU Braseli (material) | 3.35 |
| 340002 | UD | Racor hembra 20(1.9-2.0)x1/2" GPFPPSU Braseli (material) | 3.98 |
| 340003 | UD | Racor hembra 20(1.9-2.0)x3/4" GPFPPSU Braseli (material) | 5.01 |
| 340004 | UD | Racor hembra 25(2.3-2.5)x3/4" GPFPPSU Braseli (material) | 5.73 |
| 340005 | UD | Racor hembra 32(2.9-3.0)x1" GPF PPSU Braseli (material) | 16.87 |
| 340006 | UD | Racor macho 16(1.8-2.0)x1/2" GPF PPSU Braseli (material) | 2.46 |
| 340007 | UD | Racor macho 20(1.9-2.0)x1/2" GPF PPSU Braseli (material) | 3.13 |
| 340008 | UD | Racor macho 20(1.9-2.0)x3/4" GPF PPSU Braseli (material) | 3.97 |
| 340009 | UD | Racor macho 25(2.3-2.5)x3/4" GPF PPSU Braseli (material) | 4.76 |
| 340010 | UD | Racor macho 25(2.3-2.5)x1" GPF PPSU Braseli (material) | 13.78 |
| 340011 | UD | Racor macho 32(2.9-3,0)x1" GPF PPSU Braseli (material) | 14.22 |
| 340012 | UD | Racor móvil 16(1.8-2.0)x1/2" GPF PPSU Braseli (material) | 3.39 |
| 340013 | UD | Racor móvil 20(1.9-2.0)x1/2" GPF PPSU Braseli (material) | 3.97 |
| 340014 | UD | Racor móvil 20(1.9-2.0)x3/4" GPF PPSU Braseli (material) | 4.6 |
| 340015 | UD | Racor móvil 25(2.3-2.5)x3/4" GPF PPSU Braseli (material) | 5.55 |
| 340016 | UD | Racor móvil 25(2.3-2.5)x1" GPF PPSU Braseli (material) | 15.47 |
| 340017 | UD | Racor móvil 32(2.9-3,0)x1" GPF PPSU Braseli (material) | 17.01 |
| 340018 | UD | Manguito 16(1.8-2.0) GPF PPSU Braseli (material) | 2.42 |
| 340019 | UD | Manguito 20(1.9-2.0) GPF PPSU Braseli (material) | 2.96 |
| 340020 | UD | Manguito 25(2.3-2.5) GPF PPSU Braseli (material) | 4.21 |
| 340021 | UD | Manguito 32(2.9-3.0) GPF PPSU Braseli (material) | 6.2 |
| 340022 | UD | Manguito red.16(1.8-2.0)-20(1.9-2.0) GPF PPSU (material) | 2.77 |
| 340023 | UD | Manguito red. 16(1.8-2.0)-25(2.3-2.5) GPFPPSU (material) | 3.24 |
| 340024 | UD | Manguito red. 20(1.9-2.0)-25(2.3-2.5) GPFPPSU (material) | 3.66 |
| 340025 | UD | Manguito red. 25(2.3-2.5)-32(2.9-3.0) GPFPPSU (material) | 7.49 |
| 340026 | UD | Adaptador 16(1.8-2.0)-Cu15 GPF PPSU Braseli (material) | 3.25 |
| 340027 | UD | Adaptador 20(1.9-2.0)-Cu18 GPF PPSU Braseli (material) | 4.23 |
| 340028 | UD | Codo 16(1.8-2.0) GPF PPSU Braseli (material) | 2.84 |
| 340029 | UD | Codo 20(1.9-2.0) GPF PPSU Braseli (material) | 3.35 |
| 340030 | UD | Codo 25(2.3-2.5) GPF PPSU Braseli (material) | 4.73 |
| 340031 | UD | Codo 32(2.9-3.0) GPF PPSU Braseli (material) | 7.64 |
| 340032 | UD | Codo hembra 16(1.8-2.0)x1/2" GPF PPSU Braseli (material) | 3.8 |
| 340033 | UD | Codo hembra 20(1.9-2.0)x1/2" GPF PPSU Braseli (material) | 4.12 |
| 340034 | UD | Codo hembra 20(1.9-2.0)x3/4" GPF PPSU Braseli (material) | 6.17 |
| 340035 | UD | Codo hembra 25(2.3-2.5)x3/4" GPF PPSU Braseli (material) | 8.28 |
| 340036 | UD | Codo hembra 32(2.9-3.0)x1" GPF PPSU Braseli (material) | 10.68 |
| 340037 | UD | Codo placa 16(1.8-2.0)x1/2" GPF PPSU Braseli (material) | 5.55 |
| 340038 | UD | Codo placa 20(1.9-2.0)x1/2" GPF PPSU Braseli (material) | 5.86 |
| 340039 | UD | Te 16(1.8-2.0) GPF PPSU Braseli (material) | 3.86 |
| 340040 | UD | Te 20(1.9-2.0) GPF PPSU Braseli (material) | 4.44 |
| 340041 | UD | Te 25(2.3-2.5) GPF PPSU Braseli (material) | 6.7 |
| 340042 | UD | Te 32(2.9-3.0) GPF PPSU Braseli (material) | 11.89 |
| 340043 | UD | Te hembra 16(1.8-2.0)x1/2" GPF PPSU Braseli (material) | 7.99 |
| 340044 | UD | Te hembra 20(1.9-2.0)x1/2" GPF PPSU Braseli (material) | 8.43 |
| 340045 | UD | Te hembra 25(2.3-2.5)x3/4" GPF PPSU Braseli (material) | 17.1 |
| 340046 | UD | Te hembra 32(2.9-3.0)x1" GPF PPSU Braseli (material) | 18.31 |
| 340047 | UD | Te red.16(1.8-2)-20(1.9-2)-16(1.8-2) GPF PPSU (material) | 3.92 |
| 340048 | UD | Te red.20(1.9-2)-16(1.8-2)-16(1.8-2) GPF PPSU (material) | 3.98 |
| 340049 | UD | Te red.20(1.9-2)-16(1.8-2)-20(1.9-2) GPF PPSU (material) | 4.14 |
| 340050 | UD | Te red.20(1.9-2)-25(2.3-2.5)-20(1.9-2)GPFPPSU (material) | 5.12 |
| 340051 | UD | Te red.25(2.3-2.5)-16(1.8-2)-16(1.8-2)GPFPPSU (material) | 3.46 |
| 340052 | UD | Te red.25(2.3-2.5)-16(1.8-2)-20(1.9-2)GPFPPSU (material) | 4.82 |
| 340053 | UD | Te red.25(2.3-2.5)-16(1.8-2)-25(2.3-2.5)GPFPP (material) | 5.78 |
| 340054 | UD | Te red.25(2.3-2.5)-20(1.9-2)-16(1.8-2)GPFPPSU (material) | 4.82 |
| 340055 | UD | Te red.25(2.3-2.5)-20(1.9-2)-20(1.9-2)GPFPPSU (material) | 5.43 |
| 340056 | UD | Te red.25(2.3-2.5)-20(1.9-2)-25(2.3-2,5)GPFPP (material) | 5.88 |
| 340057 | UD | Te red.25(2.3-2.5)-32(2.9-3)-25(2.3-2.5)GPFPP (material) | 10.94 |
| 340058 | UD | Te red.32(2.9-3)-25(2.3-2.5)-25(2.3-2.5)GPFPP (material) | 9.35 |
| 340059 | UD | Te red.32(2.9-3)-25(2.3-2.5)-32(2.9-3)GPFPPSU (material) | 11.89 |
| 340060 | UD | Distrib.25(2.3-2.5)/20(1.9-2)-3x16(1.8-2)GPFP (material) | 9.45 |
| 340061 | UD | Distrib.25(2.3-2.5)/20(1.9-2)-2x16(1.8-2) GP (material) | 7.28 |
| 340065 | UD | Tapón 16(1.8-2.0) GPF PPSU Braseli (material) | 1.32 |
| 340066 | UD | Tapón 20(1.9-2.0) GPF PPSU Braseli (material) | 2.57 |
| 340067 | UD | Tapón 25(2.3-2.5) GPF PPSU Braseli (material) | 4.5 |

#### PSC SISTEMA DE COLECTORES BRASELI

| Código | Ud | Descripción | Precio |
|---|---|---|---|
| 314415 | UD | Colector M-H a. plano 3/4" 2 sal.1/2" Braseli (material) | 7.8 |
| 314416 | UD | Colector M-H a. plano 3/4" 3 sal.1/2" Braseli (material) | 11.17 |
| 314417 | UD | Colector M-H a. plano 3/4" 4 sal.1/2" Braseli (material) | 14.95 |
| 314418 | UD | Colector M-H a. plano 3/4" 5 sal.1/2" Braseli (material) | 20.62 |
| 314419 | UD | Colector M-H a. plano 1" 2 sal.1/2" Braseli (material) | 11.11 |
| 314420 | UD | Colector M-H a. plano 1" 3 sal.1/2" Braseli (material) | 14.12 |
| 314421 | UD | Colector M-H a. plano 1" 4 sal.1/2" Braseli (material) | 17.76 |
| 314422 | UD | Colector M-H a. plano 1" 5 sal.1/2" Braseli (material) | 23.24 |
| 314457 | UD | Colector M-H 3/4" 2 sal.3/4"eurocono Braseli (material) | 8.92 |
| 314458 | UD | Colector M-H 3/4" 3 sal.3/4"eurocono Braseli (material) | 12.59 |
| 314459 | UD | Colector M-H 1" 2 sal.3/4"eurocono Braseli (material) | 11.84 |
| 314460 | UD | Colector M-H 1" 3 sal.3/4"eurocono Braseli (material) | 16.87 |
| 314022 | UD | Colector trefilado 3/4" 2 sal. 1/2" Braseli (material) | 11.2 |
| 314023 | UD | Colector trefilado 3/4" 3 sal. 1/2" Braseli (material) | 14.94 |
| 314024 | UD | Colector trefilado 3/4" 4 sal. 1/2" Braseli (material) | 18.19 |
| 314013 | UD | Colector trefilado 1" 2 sal. 1/2" Braseli (material) | 13.8 |
| 314014 | UD | Colector trefilado 1" 3 sal. 1/2" Braseli (material) | 18.98 |
| 314015 | UD | Colector trefilado 1" 4 sal. 1/2" Braseli (material) | 24.82 |
| 314016 | UD | Colector trefilado 1" 5 sal. 1/2" Braseli (material) | 31.02 |
| 314017 | UD | Colector trefilado 1" 6 sal. 1/2" Braseli (material) | 35.32 |
| 314018 | UD | Colector trefilado 1" 7 sal. 1/2" Braseli (material) | 41.34 |
| 314019 | UD | Colector trefilado 1" 8 sal. 1/2" Braseli (material) | 46.84 |
| 314020 | UD | Colector trefilado 1" 9 sal. 1/2" Braseli (material) | 51.33 |
| 314021 | UD | Colector trefilado 1" 10 sal. 1/2" Braseli (material) | 56.79 |
| 314497 | UD | Colector reg. azul 3/4" 2 sal. 3/4"e. Braseli (material) | 23 |
| 314498 | UD | Colector reg. azul 3/4" 3 sal. 3/4"e. Braseli (material) | 32.86 |
| 314653 | UD | Colector reg. azul 3/4" 4 sal. 3/4" Braseli (material) | 41.78 |
| 314499 | UD | Colector reg. rojo 3/4" 2 sal. 3/4"e. Braseli (material) | 23 |
| 314500 | UD | Colector reg. rojo 3/4" 3 sal. 3/4"e. Braseli (material) | 32.86 |
| 314501 | UD | Colector reg. rojo 3/4" 4 sal. 3/4"e. Braseli (material) | 41.78 |
| 314486 | UD | Adaptador 3/4" eurocono pex 16x1.8 Braseli (material) | 5.24 |
| 314487 | UD | Adaptador 3/4" eurocono pex 20x1.9 Braseli (material) | 5.24 |
| 334175 | UD | Adaptador 3/4" eurocono mult. 16x2.0 Braseli (material) | 5.25 |
| 334158 | UD | Adaptador 3/4" eurocono mult. 18x2.0 Braseli (material) | 5.25 |
| 334176 | UD | Adaptador 3/4" eurocono mult. 20x2.0 Braseli (material) | 5.25 |
| 314645 | UD | Tapón rosca macho colector 1/2" Braseli (material) | 1.7 |
| 314035 | UD | Tapón rosca macho colector 3/4" Braseli (material) | 1.79 |
| 314036 | UD | Tapón rosca macho colector 1" Braseli (material) | 2.95 |
| 314646 | UD | Tapón rosca hembra colector 1/2" Braseli (material) | 1.35 |
| 314354 | UD | Tapón rosca hembra colector 3/4" Braseli (material) | 1.79 |
| 314355 | UD | Tapón rosca hembra colector 1" Braseli (material) | 2.95 |
| 314199 | UD | Tapón derivación colector 3/4" Braseli (material) | 5.65 |
| 314520 | UD | Tapón derivación colector 1" Braseli (material) | 6.91 |
| 314075 | UD | Grifo descarga colector 1/2" Braseli (material) | 7.85 |
| 314519 | UD | Purgador automático 3/8" Braseli (material) | 8.1 |
| 314070 | UD | Válvula esfera macho-hembra azul 3/4" Braseli (material) | 17.09 |
| 314087 | UD | Válvula esfera macho-hembra azul 1" Braseli (material) | 28.64 |
| 314071 | UD | Válvula esfera macho-hembra roja 3/4" Braseli (material) | 17.09 |
| 314088 | UD | Válvula esfera macho-hembra roja 1" Braseli (material) | 28.64 |
| 314438 | UD | Válvula mini hembra-hembra 1/2" Braseli (material) | 8 |
| 314065 | UD | Caja plástico colector 35x35x9cm Braseli (material) | 32.99 |
| 314081 | UD | Caja plástico colector 50x35x9cm Braseli (material) | 40.62 |
| 314644 | UD | Caja plástico colector 60x35x9cm Braseli (material) | 50.66 |
| 314674 | UD | Soporte doble colector 3/4" Braseli (material) | 9.4 |
| 314032 | UD | Soporte doble colector 1" Braseli (material) | 9.4 |
| 340079 | UD | Colector 2 salidas medio 3/4" PPSU Braseli (material) | 8.31 |
| 340080 | UD | Colector 3 salidas medio 3/4" PPSU Braseli (material) | 11.46 |
| 340098 | UD | Colector 1 salida final 3/4" PPSU Braseli (material) | 5.49 |
| 340081 | UD | Adapt. colector PPSU 16(1.8-2.0) sal. Braseli (material) | 3.17 |
| 340082 | UD | Adapt. colector PPSU 20(1.9-2.0) sal. Braseli (material) | 4.83 |
| 340083 | UD | Adapt. colector PPSU 20(1.9-2.0) ent. Braseli (material) | 8.29 |
| 340084 | UD | Adapt. colector PPSU 25(2.3-2.5) ent. Braseli (material) | 9.96 |
| 340085 | UD | Entrada colector PPSU macho 3/4" Braseli (material) | 11.63 |

#### PSS SISTEMA DE SUELO RADIANTE BRASELI

| Código | Ud | Descripción | Precio |
|---|---|---|---|
| 335001 | UD | Colector premontado 1" 2 conex. 3/4" Braseli (material) | 268.02 |
| 335002 | UD | Colector premontado 1" 3 conex. 3/4" Braseli (material) | 341.11 |
| 335003 | UD | Colector premontado 1" 4 conex. 3/4" Braseli (material) | 329.16 |
| 335004 | UD | Colector premontado 1" 5 conex. 3/4" Braseli (material) | 357.15 |
| 335005 | UD | Colector premontado 1" 6 conex. 3/4" Braseli (material) | 424.56 |
| 335006 | UD | Colector premontado 1" 7 conex. 3/4" Braseli (material) | 456.89 |
| 335007 | UD | Colector premontado 1" 8 conex. 3/4" Braseli (material) | 475.57 |
| 335008 | UD | Colector premontado 1" 9 conex. 3/4" Braseli (material) | 519.79 |
| 335009 | UD | Colector premontado 1" 10 conex. 3/4" Braseli (material) | 545.87 |
| 314486 | UD | Adaptador 3/4" eurocono pex 16x1.8 Braseli | 5.24 |
| 314487 | UD | Adaptador 3/4" eurocono pex 20x1.9 Braseli | 5.24 |
| 334175 | UD | Adaptador 3/4" eurocono mult. 16x2.0 Braseli | 5.25 |
| 334158 | UD | Adaptador 3/4" eurocono mult. 18x2.0 Braseli | 5.25 |
| 334176 | UD | Adaptador 3/4" eurocono mult. 20x2.0 Braseli | 5.25 |
| 335010 | UD | Caja metálica colector 450x400x110 Braseli (material) | 149.81 |
| 335011 | UD | Caja metálica colector 450x600x110 Braseli (material) | 163.32 |
| 335012 | UD | Caja metálica colector 450x800x110 Braseli (material) | 192.01 |
| 335064 | UD | Panel aislante 1350x750 Rt0,75 P75 Braseli (material) | 14.06 |
| 335070 | UD | Panel aislante 1350x750 Rt1,25 P75 Braseli (material) | 18.71 |
| 335071 | UD | Panel aislante 1400x800 Rt0,75 P50 Braseli (material) | 19.39 |
| 335072 | UD | Panel aislante 1400x800 Rt1,25 P50 Braseli (material) | 25.2 |
| 335065 | UD | Panel aislante liso 1200x1200 Braseli (material) | 23.89 |
| 335015 | UD | Rollo banda perimetral 50m Braseli (material) | 52.48 |
| 335016 | UD | Bidón aditivo mortero 30l Braseli (material) | 132.13 |
| 335017 | UD | Rollo film polietileno 150m2 Braseli (material) | 168.15 |
| 335018 | UD | Codo guía 16 Braseli (material) | 1.77 |
| 335019 | UD | Codo guía 20 Braseli (material) | 2.21 |
| 335067 | UD | Rail tubo 16 Braseli (material) | 3.47 |
| 335068 | UD | Rail tubo 18 Braseli (material) | 3.77 |
| 335069 | UD | Rail tubo 20 Braseli (material) | 4.09 |
| 335066 | UD | Grapa para malla tubos 16-20 Braseli (material) | 0.23 |
| 335020 | UD | Mando electrotérmico C 24V M30x1.5 Braseli (material) | 46.4 |
| 335023 | UD | Cronotermostato programable Braseli (material) | 228.9 |
| 335026 | UD | Válvula de zona 1" Braseli (material) | 111.75 |
| 335027 | UD | Actuador válvula de zona Braseli (material) | 89.95 |
| 335057 | UD | Válvula presión diferencial 1" Braseli (material) | 88.26 |
| 335058 | UD | Válvula presión diferencial 1-1/4" Braseli (material) | 130.41 |
| 335073 | UD | Grupo imp. reg. variable sin bomba Braseli (material) | 368.95 |
| 335074 | UD | Grupo imp. reg. variable con bomba Braseli (material) | 542.09 |
| 335075 | UD | Grupo imp. reg. p. fijo sin bomba Braseli (material) | 338.39 |
| 335076 | UD | Grupo imp. reg. p. fijo con bomba Braseli (material) | 486.65 |
| 335077 | UD | Colector modular grupo impulsión Braseli (material) | 150.24 |
| 335078 | UD | Tapa lateral colector grupo impulsión Braseli (material) | 15.73 |
| 335079 | UD | Tapón macho 1" colector grupo imp. Braseli (material) | 23.95 |
| 335084 | UD | Cabezal témico radiador M30x1.5 Braseli (material) | 115.23 |
| 335081 | UD | Termostato ambiente wireless Braseli (material) | 286.39 |
| 335087 | UD | Termostato ambiente encastrable Braseli (material) | 193.2 |
| 335082 | UD | Controlador hidráulico 24V wireless Braseli (material) | 837.26 |
| 335088 | UD | Módulo radio controlador hidráulico Braseli (material) | 211.88 |
| 335089 | UD | Módulo app controlador hidráulico Braseli (material) | 352.5 |
| 335090 | UD | Módulo expan. controlador hidráulico Braseli (material) | 378.23 |
| 335086 | UD | Unidad repetidora Braseli (material) | 310.8 |
| 335037 | UD | Sonda temperatura impulsión Braseli (material) | 143.21 |
| 335044 | UD | Sensor de suelo Braseli (material) | 93.4 |

#### PSM MANO DE OBRA Y MEDIOS AUXILIARES

**%** % Costes indirectos
Costes directos de difícil cuantificación que no aparecen especificados en la descomposición del precio, integrandose como una cantidad única, en concepto de mano de obra, materiales, gastos de combustible y amortización de maquinaria, de acuerdo con lo expresado en el Artículo 67 del Reglamento General de Contratación del Estado en sus apartados a), b), c) y d) de la especificación de costes directos.

**MOOI.1** H Oficial 1ª instalador (mano de obra; 16/04/2004)
Precio: 19.42
Oficial de 1ª instalador

**MOOI.3** H Oficial 3º instalador (mano de obra; 01/06/2036)
Precio: 17.86
Oficial de 3ª instalador

| Código | Ud | Descripción | Precio |
|---|---|---|---|
| 334140 | UD | Calibrador 16(2.0) multicapa Braseli (material) | 75.52 |
| 334141 | UD | Calibrador 20(2.0) multicapa Braseli (material) | 86.79 |
| 334142 | UD | Calibrador 25(2.5) multicapa Braseli (material) | 95.62 |
| 334143 | UD | Calibrador 32(3.0) multicapa Braseli (material) | 102.49 |
| 314445 | UD | Muelle interior 16 Braseli (material) | 15.69 |
| 314446 | UD | Muelle interior 20 Braseli (material) | 17 |
| 314447 | UD | Muelle interior 25 Braseli (material) | 24.19 |
| 334144 | UD | Muelle exterior 16 multicapa Braseli (material) | 15.69 |
| 334145 | UD | Muelle exterior 20 multicapa Braseli (material) | 19.61 |
| 334146 | UD | Muelle exterior 25 multicapa Braseli (material) | 24.52 |
| 314444 | UD | Tijera cortatubos 16-25 Braseli (material) | 48.32 |
| 314443 | UD | Tijera cortatubos 16-40 Braseli (material) | 87.72 |
| 334177 | UD | Máquina de prensado 16-32. U 16-25 (material) | 3187.34 |
| 334216 | UD | Mordaza 16 U (material) | 292.04 |
| 334217 | UD | Mordaza 18 U (material) | 292.04 |
| 334218 | UD | Mordaza 20 U (material) | 292.04 |
| 334219 | UD | Mordaza 25 U (material) | 292.04 |
| 334178 | UD | Mordaza 32 U (material) | 325.81 |
| 332119 | UD | Batería 14,4 V (material) | 400.7 |
| 332170 | UD | Máquina de prensado M20+ 16-32. RF 16-25 (material) | 3187.34 |
| 332172 | UD | Mordaza 16 RF (material) | 292.04 |
| 332173 | UD | Mordaza 20 RF (material) | 292.04 |
| 332174 | UD | Mordaza 25 RF (material) | 292.04 |
| 332171 | UD | Mordaza 32 RF (material) | 292.04 |
| 314440 | UD | Prensa casquillo deslizante 16-32 (material) | 821.06 |
| 314350 | UD | Expandidor 16-32 (material) | 538.42 |
| 314647 | UD | Cuna 16 prensa casquillo deslizante (material) | 24.74 |
| 314648 | UD | Cuna 20 prensa casquillo deslizante (material) | 24.74 |
| 314649 | UD | Cuna 25 prensa casquillo deslizante (material) | 24.74 |
| 314650 | UD | Cuna 32 prensa casquillo deslizante (material) | 60.48 |
| 314651 | UD | Cuna te-codo prensa casquillo deslizante (material) | 16.7 |
| 314652 | UD | Cuna racor prensa casquillo deslizante (material) | 39.25 |
| 314671 | UD | Cabeza expandir 16-20 (material) | 107.2 |
| 314672 | UD | Cabeza expandir 25 (material) | 114.91 |
| 314673 | UD | Cabeza expandir 32 (material) | 133.36 |

### PD UNIDADES DE OBRA

#### PDT TUBERÍAS BRASELI

##### PDT235 TUBEÍA MULTICAPA PERT/AL/PERT BRASELI

**PDT235001** M Tubo multicapa PERT/AL/PERT 16x2.0 Braseli
Precio: 3.76
Suministro e instalación de tubería multicapa BRASELI compuesta por polietileno resistente a la temperatura (pert)/ aluminio (Al)/ polietileno resistente a la temperatura (pert), de 16 mm de diámetro exterior y espesor 2.0 mm, fabricada según Norma UNE 21003, marca de calidad AENOR, color blanco, sistema de unión pressfitting con inserciones tipo U, i/p.p. de accesorios pressfitting multicapa BRASELI, totalmente instalada según normativa vigente.

| Código | Ud | Descripción | Rendimiento | Precio | Importe |
|---|---|---|---|---|---|
| 235001 | M | Tubo mult. PERT/AL/PERT 16x2.0 Braseli 100m | 1 | 1.35 | 1.35 |
| 334036 | UD | Codo igual 16(2.0) GPF MULT Braseli | 0.1 | 3.22 | 0.32 |
| 334070 | UD | Te igual 16(2.0) GPF MULT Braseli | 0.2 | 5.03 | 1.01 |
| MOOI.1 | H | Oficial 1ª instalador | 0.05 | 19.42 | 0.97 |
| % | % | Costes indirectos | 3 % | 3.65 | 0.11 |
|  |  | Total |  |  | 3.76 |

**PDT235003** M Tubo multicapa PERT/AL/PERT 18x2.0 Braseli
Precio: 4.34
Suministro e instalación de tubería multicapa BRASELI compuesta por polietileno resistente a la temperatura (pert)/ aluminio (Al)/ polietileno resistente a la temperatura (pert), de 18 mm de diámetro exterior y espesor 2.0 mm, fabricada según Norma UNE 21003, marca de calidad AENOR, color blanco, sistema de unión pressfitting con inserciones tipo U, i/p.p. de accesorios pressfitting multicapa BRASELI, totalmente instalada según normativa vigente.

| Código | Ud | Descripción | Rendimiento | Precio | Importe |
|---|---|---|---|---|---|
| 235003 | M | Tubo mult. PERT/AL/PERT 18x2.0 Braseli 100m | 1 | 1.72 | 1.72 |
| 334220 | UD | Codo igual 18(2.0) GPF MULT Braseli | 0.1 | 4.15 | 0.42 |
| 334197 | UD | Te igual 18(2.0) GPF MULT Braseli | 0.2 | 5.52 | 1.10 |
| MOOI.1 | H | Oficial 1ª instalador | 0.05 | 19.42 | 0.97 |
| % | % | Costes indirectos | 3 % | 4.21 | 0.13 |
|  |  | Total |  |  | 4.34 |

**PDT235005** M Tubo multicapa PERT/AL/PERT 20x2.0 Braseli
Precio: 4.56
Suministro e instalación de tubería multicapa BRASELI compuesta por polietileno resistente a la temperatura (pert)/ aluminio (Al)/ polietileno resistente a la temperatura (pert), de 20 mm de diámetro exterior y espesor 2.0 mm, fabricada según Norma UNE 21003, marca de calidad AENOR, color blanco, sistema de unión pressfitting con inserciones tipo U, i/p.p. de accesorios pressfitting multicapa BRASELI, totalmente instalada según normativa vigente.

| Código | Ud | Descripción | Rendimiento | Precio | Importe |
|---|---|---|---|---|---|
| 235005 | M | Tubo mult. PERT/AL/PERT 20x2.0 Braseli 100m | 1 | 1.77 | 1.77 |
| 334037 | UD | Codo igual 20(2.0) GPF MULT Braseli | 0.1 | 4.23 | 0.42 |
| 334071 | UD | Te igual 20(2.0) GPF MULT Braseli | 0.2 | 6.36 | 1.27 |
| MOOI.1 | H | Oficial 1ª instalador | 0.05 | 19.42 | 0.97 |
| % | % | Costes indirectos | 3 % | 4.43 | 0.13 |
|  |  | Total |  |  | 4.56 |

**PDT235007** M Tubo multicapa PERT/AL/PERT 25x2.5 Braseli
Precio: 7.21
Suministro e instalación de tubería multicapa BRASELI compuesta por polietileno resistente a la temperatura (pert)/ aluminio (Al)/ polietileno resistente a la temperatura (pert), de 25 mm de diámetro exterior y espesor 2.5 mm, fabricada según Norma UNE 21003, marca de calidad AENOR, color blanco, sistema de unión pressfitting con inserciones tipo U, i/p.p. de accesorios pressfitting multicapa BRASELI, totalmente instalada según normativa vigente.

| Código | Ud | Descripción | Rendimiento | Precio | Importe |
|---|---|---|---|---|---|
| 235007 | M | Tubo mult. PERT/AL/PERT 25x2.5 Braseli 50m | 1 | 3.16 | 3.16 |
| 334038 | UD | Codo igual 25(2.0) GPF MULT Braseli | 0.1 | 6.83 | 0.68 |
| 334072 | UD | Te igual 25(2.5) GPF MULT Braseli | 0.2 | 10.97 | 2.19 |
| MOOI.1 | H | Oficial 1ª instalador | 0.05 | 19.42 | 0.97 |
| % | % | Costes indirectos | 3 % | 7.00 | 0.21 |
|  |  | Total |  |  | 7.21 |

**PDT235009** M Tubo multicapa PERT/AL/PERT 32x3.0 Braseli
Precio: 10.85
Suministro e instalación de tubería multicapa BRASELI compuesta por polietileno resistente a la temperatura (pert)/ aluminio (Al)/ polietileno resistente a la temperatura (pert), de 32 mm de diámetro exterior y espesor 3.0 mm, fabricada según Norma UNE 21003, marca de calidad AENOR, color blanco, sistema de unión pressfitting con inserciones tipo U, i/p.p. de accesorios pressfitting multicapa BRASELI, totalmente instalada según normativa vigente.

| Código | Ud | Descripción | Rendimiento | Precio | Importe |
|---|---|---|---|---|---|
| 235009 | M | Tubo mult. PERT/AL/PERT 32x3.0 Braseli 50m | 1 | 4.67 | 4.67 |
| 334039 | UD | Codo igual 32(3.0) GPF MULT Braseli | 0.1 | 12.19 | 1.22 |
| 334073 | UD | Te igual 32(3.0) GPF MULT Braseli | 0.2 | 18.33 | 3.67 |
| MOOI.1 | H | Oficial 1ª instalador | 0.05 | 19.42 | 0.97 |
| % | % | Costes indirectos | 3 % | 10.53 | 0.32 |
|  |  | Total |  |  | 10.85 |

##### PDT216 TUBERÍA PE-Xb BRASELI

**PDT216002** M Tubería PE-Xb 16x1.8 Braseli
Precio: 2.3
Suministro e instalación de tubería de polietileno reticulado pe-xb BRASELI, fabricada según Norma UNE-EN-ISO 15875-2, marca de calidad AENOR, de 16 mm de diámetro exterior y espesor 1.8 mm, color blanco (o azul, o rojo), i/p.p. de accesorios BRASELI para sistema de unión pressfitting con inserciones tipo RF (o casquillo deslizante), totalmente instalada según normativa vigente.

| Código | Ud | Descripción | Rendimiento | Precio | Importe |
|---|---|---|---|---|---|
| 216002 | M | Tubo PE-Xb 16x1.8 blanco Braseli 100m | 1 | 1.05 | 1.05 |
| ppap16 | UD | Parte proporcional accesorio 16x1.8 Braseli (material) | 0.25 | 0.02 | 0.01 |
| MOOI.1 | H | Oficial 1ª instalador | 0.06 | 19.42 | 1.17 |
| % | % | Costes indirectos | 3 % | 2.23 | 0.07 |
|  |  | Total |  |  | 2.3 |

**PDT216003** M Tubería PE-Xb 20x1.9 Braseli
Precio: 2.66
Suministro e instalación de tubería de polietileno reticulado pe-xb BRASELI, fabricada según Norma UNE-EN-ISO 15875-2, marca de calidad AENOR, de 20 mm de diámetro exterior y espesor 1.9 mm, color blanco (o azul, o rojo), i/p.p. de accesorios BRASELI para sistema de unión pressfitting con inserciones tipo RF (o casquillo deslizante), totalmente instalada según normativa vigente.

| Código | Ud | Descripción | Rendimiento | Precio | Importe |
|---|---|---|---|---|---|
| 216003 | M | Tubo PE-Xb 20x1.9 blanco Braseli 100m | 1 | 1.4 | 1.40 |
| ppap20 | UD | Parte proporcional accesorio 20x1.9 Braseli (material) | 0.25 | 0.03 | 0.01 |
| MOOI.1 | H | Oficial 1ª instalador | 0.06 | 19.42 | 1.17 |
| % | % | Costes indirectos | 3 % | 2.58 | 0.08 |
|  |  | Total |  |  | 2.66 |

**PDT216015** M Tubería PE-Xb 25x2.3 Braseli
Precio: 3.41
Suministro e instalación de tubería de polietileno reticulado pe-xb BRASELI, fabricada según Norma UNE-EN-ISO 15875-2, marca de calidad AENOR, de 25 mm de diámetro exterior y espesor 2.3 mm, color blanco (o azul, o rojo), i/p.p. de accesorios BRASELI para sistema de unión pressfitting con inserciones tipo RF (o casquillo deslizante), totalmente instalada según normativa vigente.

| Código | Ud | Descripción | Rendimiento | Precio | Importe |
|---|---|---|---|---|---|
| 216015 | M | Tubo PE-Xb 25x2.3 blanco Braseli 50m | 1 | 2.13 | 2.13 |
| ppap25 | UD | Parte proporcional accesorio 25x2.3 Braseli (material) | 0.25 | 0.05 | 0.01 |
| MOOI.1 | H | Oficial 1ª instalador | 0.06 | 19.42 | 1.17 |
| % | % | Costes indirectos | 3 % | 3.31 | 0.10 |
|  |  | Total |  |  | 3.41 |

**PDT216008** M Tubería PE-Xb 32x2.9 Braseli
Precio: 4.77
Suministro e instalación de tubería de polietileno reticulado pe-xb BRASELI, fabricada según Norma UNE-EN-ISO 15875-2, marca de calidad AENOR, de 32 mm de diámetro exterior y espesor 2.9 mm, color blanco (o azul, o rojo), i/p.p. de accesorios BRASELI para sistema de unión pressfitting con inserciones tipo RF (o casquillo deslizante), totalmente instalada según normativa vigente.

| Código | Ud | Descripción | Rendimiento | Precio | Importe |
|---|---|---|---|---|---|
| 216008 | M | Tubo PE-Xb 32x2.9 blanco Braseli 50m | 1 | 3.44 | 3.44 |
| ppap32 | UD | Parte proporcional accesorio 32x2.9 Braseli (material) | 0.25 | 0.07 | 0.02 |
| MOOI.1 | H | Oficial 1ª instalador | 0.06 | 19.42 | 1.17 |
| % | % | Costes indirectos | 3 % | 4.63 | 0.14 |
|  |  | Total |  |  | 4.77 |

**PDT216009** M Tubería PE-Xb 40x3.7 Braseli
Precio: 7.22
Suministro e instalación de tubería de polietileno reticulado pe-xb BRASELI, fabricada según Norma UNE-EN-ISO 15875-2, marca de calidad AENOR, de 40 mm de diámetro exterior y espesor 3.7 mm, color blanco, i/p.p. de accesorios BRASELI para sistema de unión casquillo deslizante, totalmente instalada según normativa vigente.

| Código | Ud | Descripción | Rendimiento | Precio | Importe |
|---|---|---|---|---|---|
| 216009 | M | Tubo PE-Xb 40x3.7 blanco Braseli 50m | 1 | 5.82 | 5.82 |
| ppap40 | UD | Parte proporcional accesorio 40x3.7 Braseli (material) | 0.25 | 0.09 | 0.02 |
| MOOI.1 | H | Oficial 1ª instalador | 0.06 | 19.42 | 1.17 |
| % | % | Costes indirectos | 3 % | 7.01 | 0.21 |
|  |  | Total |  |  | 7.22 |

**PDT216010** M Tubería PE-Xb 50x4.6 Braseli
Precio: 10.6
Suministro e instalación de tubería de polietileno reticulado pe-xb BRASELI, fabricada según Norma UNE-EN-ISO 15875-2, marca de calidad AENOR, de 50 mm de diámetro exterior y espesor 4.6 mm, color blanco, i/p.p. de accesorios BRASELI para sistema de unión casquillo deslizante, totalmente instalada según normativa vigente.

| Código | Ud | Descripción | Rendimiento | Precio | Importe |
|---|---|---|---|---|---|
| 216010 | M | Tubo PE-Xb 50x4.6 blanco Braseli 50m | 1 | 9.08 | 9.08 |
| ppap50 | UD | Parte proporcional accesorio 50x4.6 Braseli (material) | 0.25 | 0.15 | 0.04 |
| MOOI.1 | H | Oficial 1ª instalador | 0.06 | 19.42 | 1.17 |
| % | % | Costes indirectos | 3 % | 10.29 | 0.31 |
|  |  | Total |  |  | 10.6 |

#### PDI INSTALACIONES COMPLETAS

##### PDIF FONTANERÍA

**PDIF1** UD Baño completo GPF PRESS Braseli
Precio: 187.82
Instalación de fontanería para un baño dotado de lavabo, inodoro, bidé y bañera realizada con tuberías de polietileno reticulado pe-xb BRASELI, fabricadas según Norma UNE-EN-ISO 15875-2, marca de calidad AENOR, empleando el sistema de unión pressfitting pex BRASELI, fabricado en latón, con casquillos de acero inoxidable, para máquina de prensado pressfitting con inserciones tipo RF, según Norma UNE-EN-ISO 15875, con derivaciones por tes para las redes de agua fría y caliente y con tuberías de PVC serie B FERROPLAST fabricadas según Norma UNE-EN 1329, marca de calidad AENOR, para la red de desagüe con los diámetros necesarios para cada punto de servicio, con sifones individuales para los aparatos, incluso p.p. de bajante de PVC de 110 mm, y manguetón de enlace para el inodoro, totalmente terminada según normativa vigente, sin aparatos sanitarios. Las tomas de agua y los desagües se entregarán con tapones.

| Código | Ud | Descripción | Rendimiento | Precio | Importe |
|---|---|---|---|---|---|
| 216021 | M | Tubo PE-Xb 16x1.8 blanco Braseli 4m | 16 | 1.05 | 16.80 |
| 216024 | M | Tubo PE-Xb 20x1.9 blanco Braseli 4m | 8 | 1.4 | 11.20 |
| 332091 | UD | Llave pistón r. oculta 20 p. pex Braseli | 2 | 16.83 | 33.66 |
| 332061 | UD | Te red20(1.9)-16(1.8)-20(1.9)GPFPRESS Braseli | 5 | 6.63 | 33.15 |
| 332033 | UD | Codo hembra 16(1.8)x1/2" GPF PRESS Braseli | 5 | 3.36 | 16.80 |
| 332042 | UD | Codo placa 20(1.9)x1/2" GPF PRESS Braseli | 2 | 4.87 | 9.74 |
| 314344 | UD | Base fijación Braseli | 1 | 2.49 | 2.49 |
| 227002 | M | Tubería PVC Serie B 40x3,0mm (material) | 3.5 | 0.01 | 0.04 |
| 227003 | M | Tubería PVC Serie B 50x3,0mm (material) | 1.5 | 0.01 | 0.02 |
| 303015 | UD | Bote sifónico PVC 110mm (material) | 1 | 0.04 | 0.04 |
| 227014 | UD | Bajante PVC Serie B 110mm (material) | 3 | 0.03 | 0.09 |
| 303124 | UD | Codo salida inodoro PVC 110mm (material) | 1 | 0.06 | 0.06 |
| MOOI.1 | H | Oficial 1ª instalador | 3 | 19.42 | 58.26 |
| % | % | Costes indirectos | 3 % | 182.35 | 5.47 |
|  |  | Total |  |  | 187.82 |

**PDIF2** UD Aseo con ducha GPF PRESS Braseli
Precio: 156.74
Instalación de fontanería para un aseo dotado de lavabo, inodoro y ducha realizada con tuberías de polietileno reticulado pe-xb BRASELI, fabricadas según Norma UNE-EN-ISO 15875-2, marca de calidad AENOR, empleando el sistema de unión pressfitting pex BRASELI, fabricado en latón, con casquillos de acero inoxidable, para máquina de prensado pressfitting con inserciones tipo RF, según Norma UNE-EN-ISO 15875, con derivaciones por tes para las redes de agua fría y caliente y con tuberías de PVC serie B FERROPLAST fabricadas según Norma UNE-EN 1329, marca de calidad AENOR, para la red de desagüe con los diámetros necesarios para cada punto de servicio, con sifones individuales para los aparatos, incluso p.p. de bajante de PVC de 110 mm, y manguetón de enlace para el inodoro, totalmente terminada según normativa vigente, sin aparatos sanitarios. Las tomas de agua y los desagües se entregarán con tapones.

| Código | Ud | Descripción | Rendimiento | Precio | Importe |
|---|---|---|---|---|---|
| 216021 | M | Tubo PE-Xb 16x1.8 blanco Braseli 4m | 10 | 1.05 | 10.50 |
| 216024 | M | Tubo PE-Xb 20x1.9 blanco Braseli 4m | 8 | 1.4 | 11.20 |
| 332091 | UD | Llave pistón r. oculta 20 p. pex Braseli | 2 | 16.83 | 33.66 |
| 332061 | UD | Te red20(1.9)-16(1.8)-20(1.9)GPFPRESS Braseli | 3 | 6.63 | 19.89 |
| 332033 | UD | Codo hembra 16(1.8)x1/2" GPF PRESS Braseli | 3 | 3.36 | 10.08 |
| 332042 | UD | Codo placa 20(1.9)x1/2" GPF PRESS Braseli | 2 | 4.87 | 9.74 |
| 314344 | UD | Base fijación Braseli | 1 | 2.49 | 2.49 |
| 227002 | M | Tubería PVC Serie B 40x3,0mm | 2 | 0.01 | 0.02 |
| 227003 | M | Tubería PVC Serie B 50x3,0mm | 1.5 | 0.01 | 0.02 |
| 303015 | UD | Bote sifónico PVC 110mm | 1 | 0.04 | 0.04 |
| 227014 | UD | Bajante PVC Serie B 110mm | 3 | 0.03 | 0.09 |
| 303124 | UD | Codo salida inodoro PVC 110mm | 1 | 0.06 | 0.06 |
| MOOI.1 | H | Oficial 1ª instalador | 2.8 | 19.42 | 54.38 |
| % | % | Costes indirectos | 3 % | 152.17 | 4.57 |
|  |  | Total |  |  | 156.74 |

**PDIF3** UD Aseo GPF PRESS Braseli
Precio: 109.56
Instalación de fontanería para un aseo dotado de lavabo e inodoro realizada con tuberías de polietileno reticulado pe-xb BRASELI, fabricadas según Norma UNE-EN-ISO 15875-2, marca de calidad AENOR, empleando el sistema de unión pressfitting pex BRASELI, fabricado en latón, con casquillos de acero inoxidable, para máquina de prensado pressfitting con inserciones tipo RF, según Norma UNE-EN-ISO 15875, con derivaciones por tes para las redes de agua fría y caliente y con tuberías de PVC serie B FERROPLAST fabricadas según Norma UNE-EN 1329, marca de calidad AENOR, para la red de desagüe con los diámetros necesarios para cada punto de servicio, con sifones individuales para los aparatos, incluso p.p. de bajante de PVC de 110 mm, y manguetón de enlace para el inodoro, totalmente terminada según normativa vigente, sin aparatos sanitarios. Las tomas de agua y los desagües se entregarán con tapones.

| Código | Ud | Descripción | Rendimiento | Precio | Importe |
|---|---|---|---|---|---|
| 216021 | M | Tubo PE-Xb 16x1.8 blanco Braseli 4m | 10 | 1.05 | 10.50 |
| 332090 | UD | Llave pistón r. oculta 16 p. pex Braseli | 2 | 16.2 | 32.40 |
| 332054 | UD | Te igual 16(1.8) GPF PRESS Braseli | 1 | 4.67 | 4.67 |
| 332033 | UD | Codo hembra 16(1.8)x1/2" GPF PRESS Braseli | 3 | 3.36 | 10.08 |
| 227002 | M | Tubería PVC Serie B 40x3,0mm | 1.5 | 0.01 | 0.02 |
| 227014 | UD | Bajante PVC Serie B 110mm | 3 | 0.03 | 0.09 |
| 303124 | UD | Codo salida inodoro PVC 110mm | 1 | 0.06 | 0.06 |
| MOOI.1 | H | Oficial 1ª instalador | 2.5 | 19.42 | 48.55 |
| % | % | Costes indirectos | 3 % | 106.37 | 3.19 |
|  |  | Total |  |  | 109.56 |

**PDIF4** UD Vivienda cocina-baño GPF PRESS Braseli
Precio: 194.19
Instalación de fontanería completa para vivienda compuesta de cocina y un baño con tuberías de polietileno reticulado pe-xb BRASELI, fabricadas según Norma UNE-EN-ISO 15875-2, marca de calidad AENOR, empleando el sistema de unión pressfitting pex BRASELI, fabricado en latón, con casquillos de acero inoxidable, para máquina de prensado pressfitting con inserciones tipo RF, según Norma UNE-EN-ISO 15875, con derivaciones por tes para las redes de agua fría y caliente y con tuberías de PVC serie B FERROPLAST fabricadas según Norma UNE-EN 1329, marca de calidad AENOR, para las redes de desagüe, totalmete terminada según normativa vigente, sin aparatos sanitarios y con p.p. de redes interiores de ascendentes y bajantes.

| Código | Ud | Descripción | Rendimiento | Precio | Importe |
|---|---|---|---|---|---|
| PDIF1 | UD | Baño completo GPF PRESS Braseli | 1 | 187.82 | 187.82 |
| PDIF30 | UD | Cocina tes pressfitting pex Braseli | 1 | 0.71 | 0.71 |
| % | % | Costes indirectos | 3 % | 188.53 | 5.66 |
|  |  | Total |  |  | 194.19 |

**PDIF5** UD Vivienda cocina-2baños GPF PRESS Braseli
Precio: 387.64
Instalación de fontanería completa para vivienda compuesta de cocina y dos baños con tuberías de polietileno reticulado pe-xb BRASELI, fabricadas según Norma UNE-EN-ISO 15875-2, marca de calidad AENOR, empleando el sistema de unión pressfitting pex BRASELI, fabricado en latón, con casquillos de acero inoxidable, para máquina de prensado pressfitting con inserciones tipo RF, según Norma UNE-EN-ISO 15875, con derivaciones por tes para las redes de agua fría y caliente y con tuberías de PVC serie B FERROPLAST fabricadas según Norma UNE-EN 1329, marca de calidad AENOR, para las redes de desagüe, totalmete terminada según normativa vigente, sin aparatos sanitarios y con p.p. de redes interiores de ascendentes y bajantes.

| Código | Ud | Descripción | Rendimiento | Precio | Importe |
|---|---|---|---|---|---|
| PDIF1 | UD | Baño completo GPF PRESS Braseli | 2 | 187.82 | 375.64 |
| PDIF30 | UD | Cocina tes pressfitting pex Braseli | 1 | 0.71 | 0.71 |
| % | % | Costes indirectos | 3 % | 376.35 | 11.29 |
|  |  | Total |  |  | 387.64 |

**PDIF6** UD Baño completo GPF AXIAL Braseli
Precio: 188.55
Instalación de fontanería para un baño dotado de lavabo, inodoro, bidé y bañera realizada con tuberías de polietileno reticulado pe-xb BRASELI, fabricadas según Norma UNE-EN-ISO 15875-2, marca de calidad AENOR, empleando el sistema de unión casquillo deslizante BRASELI, fabricado en latón, según Norma UNE-EN-ISO 15875, marca de calidad AENOR, con derivaciones por tes para las redes de agua fría y caliente y con tuberías de PVC serie B FERROPLAST fabricadas según Norma UNE-EN 1329, marca de calidad AENOR, para la red de desagüe con los diámetros necesarios para cada punto de servicio, con sifones individuales para los aparatos, incluso p.p. de bajante de PVC de 110 mm, y manguetón de enlace para el inodoro, totalmente terminada según normativa vigente, sin aparatos sanitarios. Las tomas de agua y los desagües se entregarán con tapones.

| Código | Ud | Descripción | Rendimiento | Precio | Importe |
|---|---|---|---|---|---|
| 216021 | M | Tubo PE-Xb 16x1.8 blanco Braseli 4m | 16 | 1.05 | 16.80 |
| 216024 | M | Tubo PE-Xb 20x1.9 blanco Braseli 4m | 8 | 1.4 | 11.20 |
| 314436 | UD | Llave pistón r. oculta 20 axial Braseli | 2 | 16.68 | 33.36 |
| 314313 | UD | Te red20(1.9)-16(1.8)-20(1.9)GPFAXIAL Braseli | 5 | 6.73 | 33.65 |
| 314372 | UD | Codo hembra 16(1.8)x1/2" GPF AXIAL Braseli | 5 | 3.37 | 16.85 |
| 314300 | UD | Codo placa 20(1.9)x1/2" GPF AXIAL Braseli | 2 | 5.1 | 10.20 |
| 314344 | UD | Base fijación Braseli | 1 | 2.49 | 2.49 |
| 227002 | M | Tubería PVC Serie B 40x3,0mm | 3.5 | 0.01 | 0.04 |
| 227003 | M | Tubería PVC Serie B 50x3,0mm | 1.5 | 0.01 | 0.02 |
| 303015 | UD | Bote sifónico PVC 110mm | 1 | 0.04 | 0.04 |
| 227014 | UD | Bajante PVC Serie B 110mm | 3 | 0.03 | 0.09 |
| 303124 | UD | Codo salida inodoro PVC 110mm | 1 | 0.06 | 0.06 |
| MOOI.1 | H | Oficial 1ª instalador | 3 | 19.42 | 58.26 |
| % | % | Costes indirectos | 3 % | 183.06 | 5.49 |
|  |  | Total |  |  | 188.55 |

**PDIF7** UD Aseo con ducha GPF AXIAL Braseli
Precio: 157.24
Instalación de fontanería para un aseo dotado de lavabo, inodoro y ducha realizada con tuberías de polietileno reticulado pe-xb BRASELI, fabricadas según Norma UNE-EN-ISO 15875-2, marca de calidad AENOR, empleando el sistema de unión casquillo deslizante BRASELI, fabricado en latón, según Norma UNE-EN-ISO 15875, marca de calidad AENOR, con derivaciones por tes para las redes de agua fría y caliente y con tuberías de PVC serie B FERROPLAST fabricadas según Norma UNE-EN 1329, marca de calidad AENOR, para la red de desagüe con los diámetros necesarios para cada punto de servicio, con sifones individuales para los aparatos, incluso p.p. de bajante de PVC de 110 mm, y manguetón de enlace para el inodoro, totalmente terminada según normativa vigente, sin aparatos sanitarios. Las tomas de agua y los desagües se entregarán con tapones.

| Código | Ud | Descripción | Rendimiento | Precio | Importe |
|---|---|---|---|---|---|
| 216021 | M | Tubo PE-Xb 16x1.8 blanco Braseli 4m | 10 | 1.05 | 10.50 |
| 216024 | M | Tubo PE-Xb 20x1.9 blanco Braseli 4m | 8 | 1.4 | 11.20 |
| 314436 | UD | Llave pistón r. oculta 20 axial Braseli | 2 | 16.68 | 33.36 |
| 314313 | UD | Te red20(1.9)-16(1.8)-20(1.9)GPFAXIAL Braseli | 3 | 6.73 | 20.19 |
| 314372 | UD | Codo hembra 16(1.8)x1/2" GPF AXIAL Braseli | 3 | 3.37 | 10.11 |
| 314300 | UD | Codo placa 20(1.9)x1/2" GPF AXIAL Braseli | 2 | 5.1 | 10.20 |
| 314344 | UD | Base fijación Braseli | 1 | 2.49 | 2.49 |
| 227002 | M | Tubería PVC Serie B 40x3,0mm | 2 | 0.01 | 0.02 |
| 227003 | M | Tubería PVC Serie B 50x3,0mm | 1.5 | 0.01 | 0.02 |
| 303015 | UD | Bote sifónico PVC 110mm | 1 | 0.04 | 0.04 |
| 227014 | UD | Bajante PVC Serie B 110mm | 3 | 0.03 | 0.09 |
| 303124 | UD | Codo salida inodoro PVC 110mm | 1 | 0.06 | 0.06 |
| MOOI.1 | H | Oficial 1ª instalador | 2.8 | 19.42 | 54.38 |
| % | % | Costes indirectos | 3 % | 152.66 | 4.58 |
|  |  | Total |  |  | 157.24 |

**PDIF8** UD Aseo GPF AXIAL Braseli
Precio: 109.34
Instalación de fontanería para un aseo dotado de lavabo e inodoro, realizada con tuberías de polietileno reticulado pe-xb BRASELI, fabricadas según Norma UNE-EN-ISO 15875-2, marca de calidad AENOR, empleando el sistema de unión casquillo deslizante BRASELI, fabricado en latón, según Norma UNE-EN-ISO 15875, marca de calidad AENOR, con derivaciones por tes para las redes de agua fría y caliente y con tuberías de PVC serie B FERROPLAST fabricadas según Norma UNE-EN 1329, marca de calidad AENOR, para la red de desagüe con los diámetros necesarios para cada punto de servicio, con sifones individuales para los aparatos, incluso p.p. de bajante de PVC de 110 mm, y manguetón de enlace para el inodoro, totalmente terminada según normativa vigente, sin aparatos sanitarios. Las tomas de agua y los desagües se entregarán con tapones.

| Código | Ud | Descripción | Rendimiento | Precio | Importe |
|---|---|---|---|---|---|
| 216021 | M | Tubo PE-Xb 16x1.8 blanco Braseli 4m | 10 | 1.05 | 10.50 |
| 314435 | UD | Llave pistón r. oculta 16 axial Braseli | 2 | 16.05 | 32.10 |
| 314307 | UD | Te igual 16(1.8) GPF AXIAL Braseli | 1 | 4.73 | 4.73 |
| 314372 | UD | Codo hembra 16(1.8)x1/2" GPF AXIAL Braseli | 3 | 3.37 | 10.11 |
| 227002 | M | Tubería PVC Serie B 40x3,0mm | 1.5 | 0.01 | 0.02 |
| 227014 | UD | Bajante PVC Serie B 110mm | 3 | 0.03 | 0.09 |
| 303124 | UD | Codo salida inodoro PVC 110mm | 1 | 0.06 | 0.06 |
| MOOI.1 | H | Oficial 1ª instalador | 2.5 | 19.42 | 48.55 |
| % | % | Costes indirectos | 3 % | 106.16 | 3.18 |
|  |  | Total |  |  | 109.34 |

**PDIF9** UD Vivienda cocina-baño GPF AXIAL Braseli
Precio: 194.98
Instalación de fontanería completa para vivienda compuesta de cocina y un baño con tuberías de polietileno reticulado pe-xb BRASELI, fabricadas según Norma UNE-EN-ISO 15875-2, marca de calidad AENOR, empleando el sistema de unión casquillo deslizante para pex BRASELI, fabricado en latón, según Norma UNE-EN-ISO 15875, marca de calidad AENOR, con derivaciones por tes para las redes de agua fría y caliente y con tuberías de PVC serie B FERROPLAST fabricadas según Norma UNE-EN 1329, marca de calidad AENOR, para las redes de desagüe, totalmete terminada según normativa vigente, sin aparatos sanitarios y con p.p. de redes interiores de ascendentes y bajantes.

| Código | Ud | Descripción | Rendimiento | Precio | Importe |
|---|---|---|---|---|---|
| PDIF6 | UD | Baño completo GPF AXIAL Braseli | 1 | 188.55 | 188.55 |
| PDIF31 | UD | Cocina tes casquillo deslizante Braseli | 1 | 0.75 | 0.75 |
| % | % | Costes indirectos | 3 % | 189.30 | 5.68 |
|  |  | Total |  |  | 194.98 |

**PDIF10** UD Vivienda cocina-2baños GPF AXIAL Braseli
Precio: 389.19
Instalación de fontanería completa para vivienda compuesta de cocina y dos baños con tuberías de polietileno reticulado pe-xb BRASELI, fabricadas según Norma UNE-EN-ISO 15875-2, marca de calidad AENOR, empleando el sistema de unión casquillo deslizante para pex BRASELI, fabricado en latón, según Norma UNE-EN-ISO 15875, marca de calidad AENOR, con derivaciones por tes para las redes de agua fría y caliente y con tuberías de PVC serie B FERROPLAST fabricadas según Norma UNE-EN 1329, marca de calidad AENOR, para las redes de desagüe, totalmete terminada según normativa vigente, sin aparatos sanitarios y con p.p. de redes interiores de ascendentes y bajantes.

| Código | Ud | Descripción | Rendimiento | Precio | Importe |
|---|---|---|---|---|---|
| PDIF6 | UD | Baño completo GPF AXIAL Braseli | 2 | 188.55 | 377.10 |
| PDIF31 | UD | Cocina tes casquillo deslizante Braseli | 1 | 0.75 | 0.75 |
| % | % | Costes indirectos | 3 % | 377.85 | 11.34 |
|  |  | Total |  |  | 389.19 |

**PDIF14** UD Baño completo GPF MULT Braseli
Precio: 162.87
Instalación de fontanería para un baño dotado de lavabo, inodoro, bidé y bañera realizada con tuberías multicapa BRASELI compuestas por polímero/ aluminio(Al)/ polietileno reticulado (pe-x), fabricadas según Norma UNE E ISO 21003, marca de calidad AENOR, color blanco, válidas para instalación vista, empleando el sistema de unión pressfitting multicapa BRASELI, fabricado en latón, con casquillos de acero inoxidable, para máquina de prensado pressfitting con inserciones tipo U, con derivaciones por tes para las redes de agua fría y caliente, y con tuberías de PVC serie B FERROPLAST fabricadas según Norma UNE-EN 1329, marca de calidad AENOR, para la red de desagüe con los diámetros necesarios para cada punto de servicio, con sifones individuales para los aparatos, incluso p.p. de bajante de PVC de 110 mm, y manguetón de enlace para el inodoro, totalmente terminada según normativa vigente, sin aparatos sanitarios. Las tomas de agua y los desagües se entregarán con tapones.

| Código | Ud | Descripción | Rendimiento | Precio | Importe |
|---|---|---|---|---|---|
| 333001 | M | Tubo multicapa PE/AL/PE-X 16x2.0 Braseli 100 (material) | 16 | 0.01 | 0.16 |
| 333002 | M | Tubo multicapa PE/AL/PE-X 20x2.0 Braseli 100 (material) | 8 | 0.01 | 0.08 |
| 334118 | UD | Llave pistón r. oculta 20 multicapa Braseli | 2 | 15.88 | 31.76 |
| 334077 | UD | Te red.20(2.0)-16(2.0)-20(2.0)GPFMULT Braseli | 5 | 6.7 | 33.50 |
| 334040 | UD | Codo hembra 16(2.0)x1/2" GPF MULT Braseli | 5 | 3.79 | 18.95 |
| 334061 | UD | Codo placa 20(2.0)x1/2" GPF MULT Braseli | 2 | 6.34 | 12.68 |
| 314344 | UD | Base fijación Braseli | 1 | 2.49 | 2.49 |
| 227002 | M | Tubería PVC Serie B 40x3,0mm | 3.5 | 0.01 | 0.04 |
| 227003 | M | Tubería PVC Serie B 50x3,0mm | 1.5 | 0.01 | 0.02 |
| 303015 | UD | Bote sifónico PVC 110mm | 1 | 0.04 | 0.04 |
| 227014 | UD | Bajante PVC Serie B 110mm | 3 | 0.03 | 0.09 |
| 303124 | UD | Codo salida inodoro PVC 110mm | 1 | 0.06 | 0.06 |
| MOOI.1 | H | Oficial 1ª instalador | 3 | 19.42 | 58.26 |
| % | % | Costes indirectos | 3 % | 158.13 | 4.74 |
|  |  | Total |  |  | 162.87 |

**PDIF15** UD Aseo con ducha GPF MULT Braseli
Precio: 137.19
Instalación de fontanería para un aseo dotado de lavabo, inodoro y ducha realizada con tuberías multicapa BRASELI compuestas por polímero/ aluminio(Al)/ polietileno reticulado (pe-x), fabricadas según Norma UNE E ISO 21003, marca de calidad AENOR, color blanco, válidas para instalación vista, empleando el sistema de unión pressfitting multicapa BRASELI, fabricado en latón, con casquillos de acero inoxidable, para máquina de prensado pressfitting con inserciones tipo U, con derivaciones por tes para las redes de agua fría y caliente, y con tuberías de PVC serie B FERROPLAST fabricadas según Norma UNE-EN 1329, marca de calidad AENOR, para la red de desagüe con los diámetros necesarios para cada punto de servicio, con sifones individuales para los aparatos, incluso p.p. de bajante de PVC de 110 mm, y manguetón de enlace para el inodoro, totalmente terminada según normativa vigente, sin aparatos sanitarios. Las tomas de agua y los desagües se entregarán con tapones.

| Código | Ud | Descripción | Rendimiento | Precio | Importe |
|---|---|---|---|---|---|
| 333001 | M | Tubo multicapa PE/AL/PE-X 16x2.0 Braseli 100 | 10 | 0.01 | 0.10 |
| 333002 | M | Tubo multicapa PE/AL/PE-X 20x2.0 Braseli 100 | 8 | 0.01 | 0.08 |
| 334118 | UD | Llave pistón r. oculta 20 multicapa Braseli | 2 | 15.88 | 31.76 |
| 334077 | UD | Te red.20(2.0)-16(2.0)-20(2.0)GPFMULT Braseli | 3 | 6.7 | 20.10 |
| 334040 | UD | Codo hembra 16(2.0)x1/2" GPF MULT Braseli | 3 | 3.79 | 11.37 |
| 334061 | UD | Codo placa 20(2.0)x1/2" GPF MULT Braseli | 2 | 6.34 | 12.68 |
| 314344 | UD | Base fijación Braseli | 1 | 2.49 | 2.49 |
| 227002 | M | Tubería PVC Serie B 40x3,0mm | 2 | 0.01 | 0.02 |
| 227003 | M | Tubería PVC Serie B 50x3,0mm | 1.5 | 0.01 | 0.02 |
| 303015 | UD | Bote sifónico PVC 110mm | 1 | 0.04 | 0.04 |
| 227014 | UD | Bajante PVC Serie B 110mm | 3 | 0.03 | 0.09 |
| 303124 | UD | Codo salida inodoro PVC 110mm | 1 | 0.06 | 0.06 |
| MOOI.1 | H | Oficial 1ª instalador | 2.8 | 19.42 | 54.38 |
| % | % | Costes indirectos | 3 % | 133.19 | 4.00 |
|  |  | Total |  |  | 137.19 |

**PDIF16** UD Aseo GPF MULT Braseli
Precio: 98.65
Instalación de fontanería para un aseo dotado de lavabo e inodoro realizada con tuberías multicapa BRASELI compuestas por polímero/ aluminio(Al)/ polietileno reticulado (pe-x), fabricadas según Norma UNE E ISO 21003, marca de calidad AENOR, color blanco, válidas para instalación vista, empleando el sistema de unión pressfitting multicapa BRASELI, fabricado en latón, con casquillos de acero inoxidable, para máquina de prensado pressfitting con inserciones tipo U, con derivaciones por tes para las redes de agua fría y caliente, y con tuberías de PVC serie B FERROPLAST fabricadas según Norma UNE-EN 1329, marca de calidad AENOR, para la red de desagüe con los diámetros necesarios para cada punto de servicio, con sifones individuales para los aparatos, incluso p.p. de bajante de PVC de 110 mm, y manguetón de enlace para el inodoro, totalmente terminada según normativa vigente, sin aparatos sanitarios. Las tomas de agua y los desagües se entregarán con tapones.

| Código | Ud | Descripción | Rendimiento | Precio | Importe |
|---|---|---|---|---|---|
| 333001 | M | Tubo multicapa PE/AL/PE-X 16x2.0 Braseli 100 | 10 | 0.01 | 0.10 |
| 334117 | UD | Llave pistón r. oculta 16 multicapa Braseli | 2 | 15.28 | 30.56 |
| 334070 | UD | Te igual 16(2.0) GPF MULT Braseli | 1 | 5.03 | 5.03 |
| 334040 | UD | Codo hembra 16(2.0)x1/2" GPF MULT Braseli | 3 | 3.79 | 11.37 |
| 227002 | M | Tubería PVC Serie B 40x3,0mm | 1.5 | 0.01 | 0.02 |
| 227014 | UD | Bajante PVC Serie B 110mm | 3 | 0.03 | 0.09 |
| 303124 | UD | Codo salida inodoro PVC 110mm | 1 | 0.06 | 0.06 |
| MOOI.1 | H | Oficial 1ª instalador | 2.5 | 19.42 | 48.55 |
| % | % | Costes indirectos | 3 % | 95.78 | 2.87 |
|  |  | Total |  |  | 98.65 |

**PDIF17** UD Vivienda cocina-baño GPF MULT Braseli
Precio: 168.59
Instalación de fontanería completa para vivienda compuesta de cocina y un baño con tuberías multicapa BRASELI compuestas por polímero/ aluminio(Al)/ polietileno reticulado (pe-x), fabricadas según Norma UNE EN ISO 21003, marca de calidad AENOR, color blanco, válidas para instalación vista, empleando el sistema de unión pressfitting multicapa BRASELI, fabricado en latón, con casquillos de acero inoxidable, para máquina de prensado pressfitting con inserciones tipo U, con derivaciones por tes para las redes de agua fría y caliente y con tuberías de PVC serie B FERROPLAST fabricadas según Norma UNE-EN 1329, marca de calidad AENOR, para las redes de desagüe, totalmete terminada según normativa vigente, sin aparatos sanitarios y con p.p. de redes interiores de ascendentes y bajantes.

| Código | Ud | Descripción | Rendimiento | Precio | Importe |
|---|---|---|---|---|---|
| PDIF14 | UD | Baño completo GPF MULT Braseli | 1 | 162.87 | 162.87 |
| PDIF32 | UD | Cocina tes presfitting multicapa Braseli | 1 | 0.81 | 0.81 |
| % | % | Costes indirectos | 3 % | 163.68 | 4.91 |
|  |  | Total |  |  | 168.59 |

**PDIF18** UD Vivienda cocina-2baños GPF MULT Braseli
Precio: 336.35
Instalación de fontanería completa para vivienda compuesta de cocina y dos baños con tuberías multicapa BRASELI compuestas por polímero/ aluminio(Al)/ polietileno reticulado (pe-x), fabricadas según Norma UNE E ISO 21003, marca de calidad AENOR, color blanco, válidas para instalación vista, empleando el sistema de unión pressfitting multicapa BRASELI, fabricado en latón, con casquillos de acero inoxidable, para máquina de prensado pressfitting con inserciones tipo U, con derivaciones por tes para las redes de agua fría y caliente y con tuberías de PVC serie B FERROPLAST fabricadas según Norma UNE-EN 1329, marca de calidad AENOR, para las redes de desagüe, totalmete terminada según normativa vigente, sin aparatos sanitarios y con p.p. de redes interiores de ascendentes y bajantes.

| Código | Ud | Descripción | Rendimiento | Precio | Importe |
|---|---|---|---|---|---|
| PDIF14 | UD | Baño completo GPF MULT Braseli | 2 | 162.87 | 325.74 |
| PDIF32 | UD | Cocina tes presfitting multicapa Braseli | 1 | 0.81 | 0.81 |
| % | % | Costes indirectos | 3 % | 326.55 | 9.80 |
|  |  | Total |  |  | 336.35 |

##### PDISR SUELO RADIANTE

**PDISR232003** M2 Sistema suelo radiante 16x1.8 EVOH Braseli
Precio: 29.93
Calefacción por suelo radiante Sistema BRASELI, según Norma UNE 1264 con agua a baja temperatura circulando en circuito cerrado por tuberías de polietileno reticulado pe-xb BRASELI, con barrera antidifusión de oxígeno EVOH, color blanco, fabricadas según Norma UNE-EN ISO 15875, marca de calidad AENOR, de 16 mm de diámetro exterior y espesor 1.8 mm, sobre panel aislante, plastificado con film barrera de vapor, moldeado con tetones Braseli, de poliestireno expandido de 25 mm de espesor y densidad 25 kg/m3, banda perimetral, conjunto de colector de distribución premontado compuesto por dos soportes, colector de ida con caudalímetros, colector de retorno con válvulas de regulación termostatizables, válvulas y termómetros en ida y retorno, válvula de descarga y purgador, adaptadores, caja metálica y aditivo para mortero. Totalmente instalado según normativa vigente. (No incluye equipo de producción de calor, ni regulación ).

| Código | Ud | Descripción | Rendimiento | Precio | Importe |
|---|---|---|---|---|---|
| 232003 | M | Tubo PE-Xb EVOH 16x1.8 blanco Braseli 200m | 5 | 1.3 | 6.50 |
| 335004 | UD | Colector premontado 1" 5 conex. 3/4" Braseli | 0.01 | 357.15 | 3.57 |
| 314486 | UD | Adaptador 3/4" eurocono pex 16x1.8 Braseli | 0.1 | 5.24 | 0.52 |
| 335011 | UD | Caja metálica colector 450x600x110 Braseli | 0.01 | 163.32 | 1.63 |
| 335064 | UD | Panel aislante 1350x750 Rt0,75 P75 Braseli | 0.8 | 14.06 | 11.25 |
| 335015 | UD | Rollo banda perimetral 50m Braseli | 0.02 | 52.48 | 1.05 |
| 335016 | UD | Bidón aditivo mortero 30l Braseli | 0.005 | 132.13 | 0.66 |
| MOOI.1 | H | Oficial 1ª instalador | 0.2 | 19.42 | 3.88 |
| % | % | Costes indirectos | 3 % | 29.06 | 0.87 |
|  |  | Total |  |  | 29.93 |

**PDISR232005** M2 Sistema suelo radiante 20x1.9 EVOH Braseli
Precio: 32.88
Calefacción por suelo radiante Sistema BRASELI, según Norma UNE 1264 con agua a baja temperatura circulando en circuito cerrado por tuberías de polietileno reticulado pe-xb BRASELI, con barrera antidifusión de oxígeno EVOH, color blanco, fabricadas según Norma UNE-EN ISO 15875, marca de calidad AENOR, de 20 mm de diámetro exterior y espesor 1.9 mm, sobre panel aislante, plastificado con film barrera de vapor, moldeado con tetones Braseli, de poliestireno expandido de 25 mm de espesor y densidad 25 kg/m3, banda perimetral, conjunto de colector de distribución premontado compuesto por dos soportes, colector de ida con caudalímetros, colector de retorno con válvulas de regulación termostatizables, válvulas y termómetros en ida y retorno, válvula de descarga y purgador, adaptadores, caja metálica y aditivo para mortero. Totalmente instalado según normativa vigente. (No incluye equipo de producción de calor, ni regulación ).

| Código | Ud | Descripción | Rendimiento | Precio | Importe |
|---|---|---|---|---|---|
| 232005 | M | Tubo PE-Xb EVOH 20x1.9 blanco Braseli 200m | 5 | 1.79 | 8.95 |
| 335004 | UD | Colector premontado 1" 5 conex. 3/4" Braseli | 0.009 | 357.15 | 3.21 |
| 314487 | UD | Adaptador 3/4" eurocono pex 20x1.9 Braseli | 0.09 | 5.24 | 0.47 |
| 335011 | UD | Caja metálica colector 450x600x110 Braseli | 0.009 | 163.32 | 1.47 |
| 335064 | UD | Panel aislante 1350x750 Rt0,75 P75 Braseli | 0.8 | 14.06 | 11.25 |
| 335015 | UD | Rollo banda perimetral 50m Braseli | 0.02 | 52.48 | 1.05 |
| 335016 | UD | Bidón aditivo mortero 30l Braseli | 0.005 | 132.13 | 0.66 |
| MOOI.1 | H | Oficial 1ª instalador | 0.25 | 19.42 | 4.86 |
| % | % | Costes indirectos | 3 % | 31.92 | 0.96 |
|  |  | Total |  |  | 32.88 |

## PDT333 TUBERÍA MULTICAPA PE/AL/PEX BRASELI

**PDT333001** M Tubería multicapa PE/AL/PE-X 16x2.0 Braseli
Precio: 2.38
Suministro e instalación de tubería multicapa BRASELI compuesta por polímero/ aluminio (Al)/ polietileno reticulado (PE-X), de 16 mm de diámetro exterior y espesor 2.0 mm, fabricada según Norma UNE 53961 EX, marca de calidad AENOR, color blanco, sistema de unión pressfitting con inserciones tipo U, i/p.p. de accesorios pressfitting multicapa BRASELI, totalmente instalada según normativa vigente.

| Código | Ud | Descripción | Rendimiento | Precio | Importe |
|---|---|---|---|---|---|
| 333001 | M | Tubo multicapa PE/AL/PE-X 16x2.0 Braseli 100 | 1 | 0.01 | 0.01 |
| 334036 | UD | Codo igual 16(2.0) GPF MULT Braseli | 0.1 | 3.22 | 0.32 |
| 334070 | UD | Te igual 16(2.0) GPF MULT Braseli | 0.2 | 5.03 | 1.01 |
| MOOI.1 | H | Oficial 1ª instalador | 0.05 | 19.42 | 0.97 |
| % | % | Costes indirectos | 3 % | 2.31 | 0.07 |
|  |  | Total |  |  | 2.38 |

**PDT333002** M Tubería multicapa PE/AL/PE-X 20x2.0 Braseli
Precio: 2.75
Suministro e instalación de tubería multicapa BRASELI compuesta por polímero/ aluminio (Al)/ polietileno reticulado (PE-X), de 20 mm de diámetro exterior y espesor 2.0 mm, fabricada según Norma UNE 53961 EX, marca de calidad AENOR, color blanco, sistema de unión pressfitting con inserciones tipo U, i/p.p. de accesorios pressfitting multicapa BRASELI, totalmente instalada según normativa vigente.

| Código | Ud | Descripción | Rendimiento | Precio | Importe |
|---|---|---|---|---|---|
| 333002 | M | Tubo multicapa PE/AL/PE-X 20x2.0 Braseli 100 | 1 | 0.01 | 0.01 |
| 334037 | UD | Codo igual 20(2.0) GPF MULT Braseli | 0.1 | 4.23 | 0.42 |
| 334071 | UD | Te igual 20(2.0) GPF MULT Braseli | 0.2 | 6.36 | 1.27 |
| MOOI.1 | H | Oficial 1ª instalador | 0.05 | 19.42 | 0.97 |
| % | % | Costes indirectos | 3 % | 2.67 | 0.08 |
|  |  | Total |  |  | 2.75 |

**PDT333003** M Tubería multicapa PE/AL/PE-X 25x2.5 Braseli
Precio: 3.98
Suministro e instalación de tubería multicapa BRASELI compuesta por polímero/ aluminio (Al)/ polietileno reticulado (PE-X), de 25 mm de diámetro exterior y espesor 2.5 mm, fabricada según Norma UNE 53961 EX, marca de calidad AENOR, color blanco, sistema de unión pressfitting con inserciones tipo U, i/p.p. de accesorios pressfitting multicapa BRASELI, totalmente instalada según normativa vigente.

| Código | Ud | Descripción | Rendimiento | Precio | Importe |
|---|---|---|---|---|---|
| 333003 | M | Tubo multicapa PE/AL/PE-X 25x2.5 Braseli 50m (material) | 1 | 0.02 | 0.02 |
| 334038 | UD | Codo igual 25(2.0) GPF MULT Braseli | 0.1 | 6.83 | 0.68 |
| 334072 | UD | Te igual 25(2.5) GPF MULT Braseli | 0.2 | 10.97 | 2.19 |
| MOOI.1 | H | Oficial 1ª instalador | 0.05 | 19.42 | 0.97 |
| % | % | Costes indirectos | 3 % | 3.86 | 0.12 |
|  |  | Total |  |  | 3.98 |

**PDT333004** M Tubería multicapa PE/AL/PE-X 32x3.0 Braseli
Precio: 6.08
Suministro e instalación de tubería multicapa BRASELI compuesta por polímero/ aluminio (Al)/ polietileno reticulado (PE-X), de 32 mm de diámetro exterior y espesor 3.0 mm, fabricada según Norma UNE 53961 EX, marca de calidad AENOR, color blanco, sistema de unión pressfitting con inserciones tipo U, i/p.p. de accesorios pressfitting multicapa BRASELI, totalmente instalada según normativa vigente.

| Código | Ud | Descripción | Rendimiento | Precio | Importe |
|---|---|---|---|---|---|
| 333004 | M | Tubo multicapa PE/AL/PE-X 32x3.0 Braseli 50m (material) | 1 | 0.04 | 0.04 |
| 334039 | UD | Codo igual 32(3.0) GPF MULT Braseli | 0.1 | 12.19 | 1.22 |
| 334073 | UD | Te igual 32(3.0) GPF MULT Braseli | 0.2 | 18.33 | 3.67 |
| MOOI.1 | H | Oficial 1ª instalador | 0.05 | 19.42 | 0.97 |
| % | % | Costes indirectos | 3 % | 5.90 | 0.18 |
|  |  | Total |  |  | 6.08 |

**PDT333009** M Tubería multicapa PE/AL/PE-X 40x4.0 Braseli
Precio: 1.15
Suministro e instalación de tubería multicapa BRASELI compuesta por polímero/ aluminio (Al)/ polietileno reticulado (PE-X), de 40 mm de diámetro exterior y espesor 4.0 mm, fabricada según Norma UNE 53961 EX, marca de calidad AENOR, color blanco, sistema de unión pressfitting con inserciones tipo U, i/p.p. de accesorios pressfitting multicapa BRASELI, totalmente instalada según normativa vigente.

| Código | Ud | Descripción | Rendimiento | Precio | Importe |
|---|---|---|---|---|---|
| 333009 | M | Tubo multicapa PE/AL/PE-X 40x4.0 Braseli B4m (material) | 1 | 0.09 | 0.09 |
| 334192 | UD | Codo igual 40 multicapa Braseli (material) | 0.1 | 0.15 | 0.02 |
| 334198 | UD | Te igual 40 multicapa Braseli (material) | 0.2 | 0.18 | 0.04 |
| MOOI.1 | H | Oficial 1ª instalador | 0.05 | 19.42 | 0.97 |
| % | % | Costes indirectos | 3 % | 1.12 | 0.03 |
|  |  | Total |  |  | 1.15 |

**PDT333010** M Tubería multicapa PE/AL/PE-X 50x4.5 Braseli
Precio: 1.24
Suministro e instalación de tubería multicapa BRASELI compuesta por polímero/ aluminio (Al)/ polietileno reticulado (PE-X), de 50 mm de diámetro exterior y espesor 4.5 mm, fabricada según Norma UNE 53961 EX, marca de calidad AENOR, color blanco, sistema de unión pressfitting con inserciones tipo U, i/p.p. de accesorios pressfitting multicapa BRASELI, totalmente instalada según normativa vigente.

| Código | Ud | Descripción | Rendimiento | Precio | Importe |
|---|---|---|---|---|---|
| 333010 | M | Tubo multicapa PE/AL/PE-X 50x4.5 Braseli B4m (material) | 1 | 0.13 | 0.13 |
| 334193 | UD | Codo igual 50 multicapa Braseli (material) | 0.1 | 0.26 | 0.03 |
| 334199 | UD | Te igual 50 multicapa Braseli (material) | 0.2 | 0.36 | 0.07 |
| MOOI.1 | H | Oficial 1ª instalador | 0.05 | 19.42 | 0.97 |
| % | % | Costes indirectos | 3 % | 1.20 | 0.04 |
|  |  | Total |  |  | 1.24 |

## PST333 TUBO MULTICAPA PE/AL/PE-X BRASELI
Tubería multicapa BRASELI compuesta por polímero/ aluminio(Al)/ polietileno reticulado (pe-x), fabricada según Norma UNE 53961 EX, marca de calidad AENOR, color blanco.

| Código | Ud | Descripción | Precio |
|---|---|---|---|
| 333015 | M | Tubo multicapa PE/AL/PE-X 16x2.0 Braseli 50m (material) | 0.01 |
| 333001 | M | Tubo multicapa PE/AL/PE-X 16x2.0 Braseli 100 | 0.01 |
| 333005 | M | Tubo multicapa PE/AL/PE-X 16x2.0 Braseli B4m (material) | 0.01 |
| 333002 | M | Tubo multicapa PE/AL/PE-X 20x2.0 Braseli 100 | 0.01 |
| 333006 | M | Tubo multicapa PE/AL/PE-X 20x2.0 Braseli B4m (material) | 0.02 |
| 333003 | M | Tubo multicapa PE/AL/PE-X 25x2.5 Braseli 50m | 0.02 |
| 333007 | M | Tubo multicapa PE/AL/PE-X 25x2.5 Braseli B4m (material) | 0.03 |
| 333004 | M | Tubo multicapa PE/AL/PE-X 32x3.0 Braseli 50m | 0.04 |
| 333008 | M | Tubo multicapa PE/AL/PE-X 32x3.0 Braseli B4m (material) | 0.05 |
| 333009 | M | Tubo multicapa PE/AL/PE-X 40x4.0 Braseli B4m | 0.09 |
| 333010 | M | Tubo multicapa PE/AL/PE-X 50x4.5 Braseli B4m | 0.13 |

| Código | Ud | Descripción | Precio |
|---|---|---|---|
| 314368 | UD | Adaptador pex-cu p.16-Cu14 casq. d. Braseli (material) | 0.02 |
| 314369 | UD | Adaptador pex-cu p.16-Cu16 casq. d. Braseli (material) | 0.02 |
| 314370 | UD | Adaptador pex-cu p.20-Cu16 casq. d. Braseli (material) | 0.02 |
| 314371 | UD | Adaptador pex-cu p.20-Cu18 casq. d. Braseli (material) | 0.02 |
| 314385 | UD | Codo pex-cu p.16-Cu14 casquillo d. Braseli (material) | 0.02 |
| 314387 | UD | Codo pex-cu p.16-Cu16 casquillo d. Braseli (material) | 0.03 |
| 314389 | UD | Codo pex-cu p.20-Cu16 casquillo d. Braseli (material) | 0.02 |
| 314396 | UD | Te pex-cu 16-Cu14-16 casquillo d. Braseli (material) | 0.04 |
| 314397 | UD | Te pex-cu 16-Cu15-16 casquillo d. Braseli (material) | 0.04 |
| 314398 | UD | Te pex-cu 16-Cu16-16 casquillo d. Braseli (material) | 0.04 |
| 314399 | UD | Te pex-cu 20-Cu15-20 casquillo d. Braseli (material) | 0.04 |
| 314400 | UD | Te pex-cu 20-Cu16-20 casquillo d. Braseli (material) | 0.04 |
| 314414 | UD | Te pex-cu 20-Cu18-20 casquillo d. Braseli (material) | 0.04 |
| 314607 | UD | Te reducida 16-32-25 casquillo d. Braseli (material) |  |
| 314608 | UD | Te reducida 20-32-25 casquillo d. Braseli (material) | 0.09 |
| 314609 | UD | Te reducida 32-16-25 casquillo d. Braseli (material) | 0.1 |
| 314618 | UD | Alargador válvula (material) | 0.03 |
| 332044 | UD | Codo b. fijación largo 16x1/2" p. pex Braseli (material) | 0.03 |
| 332077 | UD | Te salida hembra 25-3/4"-25 p. pex Braseli (material) | 0.08 |
| 332135 | UD | Codo rosca macho 32x1" press. pex Braseli (material) | 0.07 |
| 332140 | UD | Distrib. 3 sal. 25/20-16-16 p. pex Braseli (material) | 0.11 |
| 332141 | UD | Distrib. 3 sal. 20/20-16-16 p. pex Braseli (material) | 0.11 |
| 332179 | UD | Cuerpo llave pistón 16 press. pex Braseli (material) | 0.06 |
| 332180 | UD | Cuerpo llave pistón 20 press. pex Braseli (material) | 0.06 |
| 332181 | UD | Cuerpo llave pistón 25 press. pex Braseli (material) | 0.09 |
| 332182 | UD | Cuerpo llave pistón 32 press. pex Braseli (material) | 0.16 |
| 334015 | UD | Racor macho 32x3/4" multicapa Braseli (material) | 0.06 |
| 334024 | UD | Racor móvil 32x1-1/4" multicapa Braseli (material) | 0.1 |
| 334034 | UD | Adaptador multicapa-cobre m.16-Cu15 Braseli (material) | 0.03 |
| 334035 | UD | Adaptador multicapa-cobre m.20-Cu18 Braseli (material) | 0.03 |
| 334046 | UD | Codo terminal hembra 32x3/4" mult. Braseli (material) | 0.08 |
| 334054 | UD | Codo rosca macho 32x3/4" multicapa Braseli (material) | 0.06 |
| 334056 | UD | Codo base fijación largo 16x1/2"mult. Brasel (material) | 0.04 |
| 334057 | UD | Codo base fijación largo 20x1/2"mult. Brasel (material) | 0.04 |
| 334058 | UD | Codo base fijación 20x3/4" multicapa Braseli (material) | 0.05 |
| 334059 | UD | Codo base fijación 25x3/4" multicapa Braseli (material) | 0.08 |
| 334062 | UD | Codo tuerca móvil 16x1/2" multicapa Braseli (material) | 0.03 |
| 334063 | UD | Codo tuerca móvil 20x1/2" multicapa Braseli (material) | 0.04 |
| 334064 | UD | Codo tuerca móvil 20x3/4" multicapa Braseli (material) | 0.05 |
| 334065 | UD | Codo tuerca móvil 25x3/4" multicapa Braseli (material) | 0.05 |
| 334066 | UD | Codo multicapa-cobre m.16-Cu12/15 Braseli (material) | 0.04 |
| 334067 | UD | Codo multicapa-cobre m.20-Cu18 Braseli (material) | 0.05 |
| 334068 | UD | Codo extraíble 16x1/2" multicapa Braseli (material) | 0.05 |
| 334069 | UD | Codo extraíble 20x1/2" multicapa Braseli (material) | 0.05 |
| 334075 | UD | Te reducida 16-25-16 multicapa Braseli (material) |  |
| 334096 | UD | Te salida hembra 25-1/2"-25 mult. Braseli (material) | 0.06 |
| 334103 | UD | Distribuidor cruz 20-20-16-16 mult. Braseli (material) | 0.07 |
| 334104 | UD | Distribuidor cruz 25-20-16-16 mult. Braseli (material) | 0.07 |
| 334105 | UD | Distribuidor cruz 25-20-20-20 mult. Braseli (material) | 0.08 |
| 334106 | UD | Distribuidor cruz 20-20-20-20 mult. Braseli (material) | 0.07 |
| 334107 | UD | Distribuidor cruz 20-16-20-16 mult. Braseli (material) | 0.08 |
| 334108 | UD | Distribuidor cruz 25-16-20-16 mult. Braseli (material) | 0.08 |
| 334109 | UD | Dist. 4 salidas 25/20-16-16-16 mult. Braseli (material) | 0.12 |
| 334110 | UD | Dist. 4 salidas 20/20-16-16-16 mult. Braseli (material) | 0.12 |
| 334111 | UD | Dist. 3 salidas 25/20-16-16 multicapa Brasel (material) | 0.11 |
| 334112 | UD | Dist. 3 salidas 20/20-16-16 multicapa Brasel (material) | 0.11 |
| 334129 | UD | Mando redondo multicapa Braseli (material) | 0.03 |
| 334130 | UD | Mando maneta multicapa Braseli (material) | 0.03 |
| 334131 | UD | Mando regulación oculta multicapa Braseli (material) | 0.03 |
| 334155 | UD | Calibrador 18 multicapa Braseli (material) | 0.52 |
| 334156 | UD | Calibrador 40 multicapa Braseli (material) | 1.19 |
| 334157 | UD | Calibrador 50 multicapa Braseli (material) | 2.83 |
| 334167 | UD | Racor móvil 20x1" multicapa Braseli (material) | 0.05 |
| 334180 | UD | Manguito unión 40 multicapa Braseli (material) | 0.08 |
| 334181 | UD | Manguito unión 50 multicapa Braseli (material) | 0.19 |
| 334185 | UD | Manguito reducido 40-20 multicapa Braseli (material) | 0.09 |
| 334186 | UD | Manguito reducido 40-25 multicapa Braseli (material) | 0.11 |
| 334187 | UD | Manguito reducido 40-32 multicapa Braseli (material) | 0.1 |
| 334188 | UD | Manguito reducido 50-25 multicapa Braseli (material) | 0.17 |
| 334189 | UD | Manguito reducido 50-32 multicapa Braseli (material) | 0.16 |
| 334190 | UD | Manguito reducido 50-40 multicapa Braseli (material) | 0.19 |
| 334208 | UD | Te salida hembra 40-1/2"-40 mult. Braseli (material) | 0.14 |
| 334209 | UD | Te salida hembra 50-1/2"-50 mult. Braseli (material) | 0.24 |
| 334213 | UD | Máquina de prensado 40-50 (material) | 19.51 |
| 334214 | UD | Mordaza 40 U (material) | 2.86 |
| 334215 | UD | Mordaza 50 U (material) | 3.25 |
| 334221 | UD | Te salida hembra 50-1"-50 mult. Braseli (material) | 0.46 |
| 334222 | UD | Cuerpo llave pistón 16 multicapa Braseli (material) | 0.06 |
| 334223 | UD | Cuerpo llave pistón 20 multicapa Braseli (material) | 0.07 |
| 334224 | UD | Cuerpo llave pistón 25 multicapa Braseli (material) | 0.09 |
| 334225 | UD | Cuerpo llave pistón 32 multicapa Braseli (material) | 0.16 |
| 335021 | UD | Termostato ambiente Braseli (material) | 0.3 |
| 335022 | UD | Termostato ambiente digital Braseli (material) | 0.86 |
| 335024 | UD | Termostato electrónico solar Braseli (material) | 2.68 |
| 335025 | UD | Sonda temperatura NTC Braseli (material) | 0.42 |
| 335028 | UD | Válvula de mezcla 3 vías 1" Braseli (material) | 1.67 |
| 335029 | UD | Válvula de mezcla 3 vías 1-1/4" Braseli (material) | 2.16 |
| 335030 | UD | Actuador válvula mezcla tubo capilar Braseli (material) | 2.15 |
| 335031 | UD | Actuador válv. mezcla termohidráulico Brasel (material) | 1.29 |
| 335032 | UD | Termostato limitador impulsión Braseli (material) | 0.69 |
| 335051 | UD | Módulo entrada colector modular Braseli (material) | 0.8 |
| 335052 | UD | Codo unión colector 1" Braseli (material) | 0.28 |
| 335053 | UD | Soporte colector modular Braseli (material) | 0.12 |
| 335054 | UD | Mando manual colector modular Braseli (material) | 0.03 |
| 335055 | UD | Módulo con mecanismo termostático Braseli (material) | 0.23 |
| 335056 | UD | Módulo detentor con caudalímetro Braseli (material) | 0.39 |
| 335059 | UD | Termostato radiofrecuencia Braseli (material) | 1.32 |
| 335060 | UD | Receptor radiofrecuencia 1 canal Braseli (material) | 1.74 |
| 335061 | UD | Receptor radiofrecuencia 2 canales Braseli (material) | 2.04 |
| 335062 | UD | Receptor radiofrecuencia 3 canales Braseli (material) | 2.29 |
| 335063 | UD | Tarjeta C-60 (material) | 4.82 |
| 336001 | M | Tubo multicapa aislado 16x2.0 Braseli 50m (material) | 0.02 |
| 336002 | M | Tubo multicapa aislado 20x2.0 Braseli 50m (material) | 0.02 |
| 336003 | M | Tubo multicapa aislado 25x2.3 Braseli 25m (material) | 0.04 |
| 336004 | M | Tubo multicapa aislado 32x3.0 Braseli 25m (material) | 0.06 |

**PDISR335033** UD Sistema centralita regulación calef. Braseli
Precio: 171.89

| Código | Ud | Descripción | Rendimiento | Precio | Importe |
|---|---|---|---|---|---|
| 335033 | UD | Centralita reg. mezcla digital Braseli (material) | 1 | 5.84 | 5.84 |
| 335034 | UD | Tarjeta P-30 (material) | 1 | 0.49 | 0.49 |
| 335035 | UD | Base de montaje centralita Braseli (material) | 1 | 0.61 | 0.61 |
| 335036 | UD | Sonda temperatura exterior Braseli (material) | 1 | 0.72 | 0.72 |
| 335037 | UD | Sonda temperatura impulsión Braseli | 1 | 143.21 | 143.21 |
| 335038 | UD | Válvula regulación 3 vías 1" Braseli (material) | 1 | 0.92 | 0.92 |
| 335039 | UD | Actuador válvula regulación Braseli (material) | 1 | 2.7 | 2.70 |
| 335040 | UD | Panel de control calefacción Braseli (material) | 1 | 2.68 | 2.68 |
| MOOI.1 | H | Oficial 1ª instalador | 0.5 | 19.42 | 9.71 |
| % | % | Costes indirectos | 3 % | 166.88 | 5.01 |
|  |  | Total |  |  | 171.89 |

**PDISR335041** UD Sistema centralita reg.calef./refres. Brasel
Precio: 274.95

| Código | Ud | Descripción | Rendimiento | Precio | Importe |
|---|---|---|---|---|---|
| 335041 | UD | Centralita reg. mezcla digital C/R Braseli (material) | 1 | 6.93 | 6.93 |
| 335042 | UD | Tarjeta L-32 (material) | 1 | 3.59 | 3.59 |
| 335035 | UD | Base de montaje centralita Braseli | 1 | 0.61 | 0.61 |
| 335036 | UD | Sonda temperatura exterior Braseli | 1 | 0.72 | 0.72 |
| 335037 | UD | Sonda temperatura impulsión Braseli | 1 | 143.21 | 143.21 |
| 335038 | UD | Válvula regulación 3 vías 1" Braseli | 1 | 0.92 | 0.92 |
| 335039 | UD | Actuador válvula regulación Braseli | 1 | 2.7 | 2.70 |
| 335043 | UD | Panel de control cal./refrescamiento Braseli (material) | 1 | 5.15 | 5.15 |
| 335044 | UD | Sensor de suelo Braseli | 1 | 93.4 | 93.40 |
| MOOI.1 | H | Oficial 1ª instalador | 0.5 | 19.42 | 9.71 |
| % | % | Costes indirectos | 3 % | 266.94 | 8.01 |
|  |  | Total |  |  | 274.95 |

**PDISR335046** M2 Sistema compacto reg./distrib. SR Braseli
Precio: 21.33

| Código | Ud | Descripción | Rendimiento | Precio | Importe |
|---|---|---|---|---|---|
| 232003 | M | Tubo PE-Xb EVOH 16x1.8 blanco Braseli 200m | 5 | 1.3 | 6.50 |
| 335046 | UD | Sistema compacto reg./dist. 6 conex. Braseli (material) | 0.008 | 25.21 | 0.20 |
| 314486 | UD | Adaptador 3/4" eurocono pex 16x1.8 Braseli | 0.1 | 5.24 | 0.52 |
| 335014 | UD | Panel aislante tetones 1,25 m2 Braseli (material) | 0.8 | 0.16 | 0.13 |
| 335015 | UD | Rollo banda perimetral 50m Braseli | 0.02 | 52.48 | 1.05 |
| 335016 | UD | Bidón aditivo mortero 30l Braseli | 0.005 | 132.13 | 0.66 |
| MOOI.1 | H | Oficial 1ª instalador | 0.6 | 19.42 | 11.65 |
| % | % | Costes indirectos | 3 % | 20.71 | 0.62 |
|  |  | Total |  |  | 21.33 |
